# RED DE SANEAMIENTO LA LECHUCILLA

- Propiedad del archivo: RIB Spain
- Formato: FIEBDC-3/2020
- Programa: Presto 23.03
- Tipo: presupuesto
- Precios: PRECIOS: Presupuesto, CIEC VIALES 2024, CIEC2024CONST
- Fecha de los precios: 01/11/2005
- Divisa: EUR
- Gastos generales: 13 %
- Beneficio industrial: 6 %
Importe: Presupuesto 168794.98; CIEC VIALES 2024 168798.52; CIEC2024CONST 178995.72
Datos técnicos: Coste energético 7607.38 MJ; Emisión de CO2 7607.38 kg

## C01 DEMOLICIONES
Importe: Presupuesto 6732; CIEC VIALES 2024 6732; CIEC2024CONST 6732
Datos técnicos: Coste energético 318.53 MJ; Emisión de CO2 318.53 kg

**01.01** m Corte pavimento asfalto/hormigón
1305.6 m × 2.81 = 3668.74
Precios: Presupuesto 2.81; CIEC VIALES 2024 2.81; CIEC2024CONST 2.81
Corte de pavimento de aglomerado asfáltico u hormigón, mediante máquina cortadora hasta una profundidad de 25 cm, incluso replanteo y limpieza.

| Código | Ud | Descripción | Rendimiento | Precio | Importe |
|---|---|---|---|---|---|
| U04E0020 | h | Cortadora de pavimento asfalto/hormigón (maquinaria; 13/05/2019; Presupuesto 10.23; CIEC VIALES 2024 10.23) | 0.1 | 10.23 | 1.02 |
| M01A0030 | h | Peón (mano de obra; 04/12/2023; Presupuesto 16.5; CIEC VIALES 2024 16.5) | 0.1 | 16.5 | 1.65 |
| %CI | % | Costes indirectos | 3 % | 2.67 | 0.08 |
| %MA | % | Medios auxiliares y resto de obra (04/12/2023) | 2 % | 2.75 | 0.06 |
|  |  | Total |  |  | 2.81 |

Datos técnicos: Coste energético 0.15 MJ; Emisión de CO2 0.15 kg

| Medición | Uds. | Largo | Ancho | Parcial |
|---|---|---|---|---|
| Colector 1 | 2 | 318 |  | 636.00 |
|  | 2 | 23.3 |  | 46.60 |
| Colector 2 | 2 | 175.5 |  | 351.00 |
| Impulsión | 2 | 70 |  | 140.00 |
|  | 4 | 2 |  | 8.00 |
| Acometidas | 2 | 31 | 2 | 124.00 |
| Subtotal |  |  |  | 1305.60 |
| Total |  |  |  | 1305.6 |

**01.02** m³ Demolición de pavimento de hormigón
26.94 m³ × 10.41 = 280.45
Precios: Presupuesto 10.41; CIEC VIALES 2024 10.41
Demolición de pavimento de hormigón existente de cualquier espesor, incluso bajas por rendimiento de paso de vehículos, demolición de aceras, isletas, bordillos y toda clase de piezas especiales de pavimentación, con medios mecánicos, i/ carga de escombros sobre camión o contenedor.

| Código | Ud | Descripción | Rendimiento | Precio | Importe |
|---|---|---|---|---|---|
| M01A0010 | h | Oficial primera (mano de obra; 04/12/2023; Presupuesto 17.53; CIEC VIALES 2024 17.53) | 0.1 | 17.53 | 1.75 |
| M01A0030 | h | Peón | 0.15 | 16.5 | 2.48 |
| QAA0020 | h | Retroexcavadora 72 kW (maquinaria; 04/12/2023; Presupuesto 37.87; CIEC VIALES 2024 37.87) | 0.15 | 37.87 | 5.68 |
| %CI | % | Costes indirectos | 3 % | 9.91 | 0.30 |
| %MA | % | Medios auxiliares y resto de obra | 2 % | 10.21 | 0.20 |
|  |  | Total |  |  | 10.41 |

Datos técnicos: Coste energético 0.5 MJ; Emisión de CO2 0.5 kg

| Medición | Uds. | Largo | Ancho | Alto | Parcial |
|---|---|---|---|---|---|
| Colector 1 | 1 | 76 | 0.6 | 0.2 | 9.12 |
| Colector 2 | 1 | 148.5 | 0.6 | 0.2 | 17.82 |
| Subtotal |  |  |  |  | 26.94 |
| Total |  |  |  |  | 26.94 |

**01.03** m² Demolición mecánica firmes asfálticos.
221.2 m² × 6.74 = 1490.89
Precios: Presupuesto 6.74; CIEC VIALES 2024 6.74
Demolición mecánica de firmes asfálticos hasta un espesor de 25 cm y carga de escombros sobre camión.

| Código | Ud | Descripción | Rendimiento | Precio | Importe |
|---|---|---|---|---|---|
| M01A0010 | h | Oficial primera | 0.15 | 17.53 | 2.63 |
| QAA0020 | h | Retroexcavadora 72 kW | 0.1 | 37.87 | 3.79 |
| %CI | % | Costes indirectos | 3 % | 6.42 | 0.19 |
| %MA | % | Medios auxiliares y resto de obra | 2 % | 6.61 | 0.13 |
|  |  | Total |  |  | 6.74 |

Datos técnicos: Coste energético 0.32 MJ; Emisión de CO2 0.32 kg

| Medición | Uds. | Largo | Ancho | Parcial |
|---|---|---|---|---|
| Colector 1 | 1 | 318 | 0.6 | 190.80 |
|  | 1 | 23 | 0.6 | 13.80 |
|  | -1 | 76 | 0.6 | -45.60 |
| Colector 2 | 1 | 175.5 | 0.6 | 105.30 |
|  | -1 | 148.5 | 0.6 | -89.10 |
| Impulsión | 1 | 70 | 0.6 | 42.00 |
|  | 1 | 2 | 2 | 4.00 |
| Subtotal |  |  |  | 221.20 |
| Total |  |  |  | 221.2 |

**D01I0010** m³ Transporte de escombros en camión.
71.18 m³ × 18.15 = 1291.92
Precios: Presupuesto 18.15; CIEC VIALES 2024 18.15
Transporte de escombros en camión a gestor de residuos autorizado. Distancia máx. 10 km.

| Código | Ud | Descripción | Rendimiento | Precio | Importe |
|---|---|---|---|---|---|
| QAB0030 | h | Camión basculante 15 t (maquinaria; 04/12/2023; Presupuesto 39.15; CIEC VIALES 2024 39.15) | 0.45 | 39.15 | 17.62 |
| %CI | % | Costes indirectos | 3 % | 17.62 | 0.53 |
|  |  | Total |  |  | 18.15 |

Datos técnicos: Coste energético 0.54 MJ; Emisión de CO2 0.54 kg

| Medición | Uds. | Largo | Alto | Parcial |
|---|---|---|---|---|
| Hormigón | 1 | 26.94 |  | 26.94 |
| Mezcla asfaltica | 1 | 221.2 | 0.2 | 44.24 |
| Subtotal |  |  |  | 71.18 |
| Total |  |  |  | 71.18 |

## C02 MOVIMIENTO DE TIERRAS
Importe: Presupuesto 12583.43; CIEC VIALES 2024 12590.78
Datos técnicos: Coste energético 603.06 MJ; Emisión de CO2 603.06 kg

**D02C0010** m³ Excav. en zanjas, pozos cualquier terreno, medios mecánicos
345.03 m³ × 21.32 = 7356.04
Precios: Presupuesto 21.32; CIEC VIALES 2024 21.32
Excavación en zanjas, pozos o cimientos, en todo tipo de terreno, con medios mecánicos, refino y compactación del fondo de la excavación, incluso carga y transporte de material sobrante a vertedero autorizado.

| Código | Ud | Descripción | Rendimiento | Precio | Importe |
|---|---|---|---|---|---|
| M01A0010 | h | Oficial primera | 0.02 | 17.53 | 0.35 |
| M01A0030 | h | Peón | 0.2 | 16.5 | 3.30 |
| QAA0020 | h | Retroexcavadora 72 kW | 0.3 | 37.87 | 11.36 |
| QBB0010 | h | Compresor caudal 2,5 m³/min 2 martillos. (maquinaria; 31/03/2023; Presupuesto 13.55; CIEC VIALES 2024 13.55) | 0.1 | 13.55 | 1.36 |
| QAB0030 | h | Camión basculante 15 t | 0.1 | 39.15 | 3.92 |
| %CI | % | Costes indirectos | 3 % | 20.29 | 0.61 |
| %MA | % | Medios auxiliares y resto de obra | 2 % | 20.90 | 0.42 |
|  |  | Total |  |  | 21.32 |

Datos técnicos: Coste energético 1.02 MJ; Emisión de CO2 1.02 kg

| Medición | Uds. | Largo | Ancho | Alto | Parcial |
|---|---|---|---|---|---|
| Colector 1 | 1 | 318 | 0.6 | 1 | 190.80 |
|  | 1 | 23.3 | 0.6 | 0.8 | 11.18 |
| Colector 2 | 1 | 175.5 | 0.6 | 1 | 105.30 |
| Impulsión | 1 | 55 | 0.5 | 0.6 | 16.50 |
| Impulsión | 1 | 15 | 0.5 | 1.5 | 11.25 |
|  | 1 | 2 | 2 | 2.5 | 10.00 |
| Subtotal |  |  |  |  | 345.03 |
| Total |  |  |  |  | 345.03 |

**A06C0010** m³ Relleno de zanjas con arena de montaña
144.79 m³ × 27.42 = 3970.14
Precios: Presupuesto 27.42; CIEC VIALES 2024 27.45
Relleno de zanjas con arena arena de montaña, compactado por capas de 30 cm de espesor al proctor modificado del 95 %, incluso extendido, refino y riego.

| Código | Ud | Descripción | Rendimiento | Precio | Importe |
|---|---|---|---|---|---|
| M01A0010 | h | Oficial primera | 0.1 | 17.53 | 1.75 |
| M01A0030 | h | Peón | 0.3 | 16.5 | 4.95 |
| E01E0010 | m³ | Agua (material; 31/03/2023; Presupuesto 2.21; CIEC VIALES 2024 2.33) | 0.2 | 2.21 | 0.44 |
| E99montaña | m³ | Arena de montaña (material; 30/10/2024) | 1 | 17.5 | 17.50 |
| QAA0020 | h | Retroexcavadora 72 kW | 0.02 | 37.87 | 0.76 |
| QBD0020 | h | Compactador manual, tipo pequeño de rodillo vibrante de 0,60 t (maquinaria; 31/03/2023; Presupuesto 6.96; CIEC VIALES 2024 6.96) | 0.1 | 6.96 | 0.70 |
| %CI | % | Costes indirectos | 3 % | 26.10 | 0.78 |
| %MA | % | Medios auxiliares y resto de obra | 2 % | 26.88 | 0.54 |
|  |  | Total |  |  | 27.42 |

Datos técnicos: Coste energético 1.32 MJ; Emisión de CO2 1.32 kg

| Medición | Uds. | Largo | Ancho | Alto | Parcial |
|---|---|---|---|---|---|
| Colector 1 | 1 | 318 | 0.6 | 0.45 | 85.86 |
|  | 1 | 23.3 | 0.6 | 0.45 | 6.29 |
| Colector 2 | 1 | 175.5 | 0.6 | 0.45 | 47.39 |
| Impulsión | 1 | 70 | 0.5 | 0.15 | 5.25 |
| Subtotal |  |  |  |  | 144.79 |
| Total |  |  |  |  | 144.79 |

**A06C0020** m³ Relleno de zanjas compactado con productos procedentes de las mismas.
100.02 m³ × 12.57 = 1257.25
Precios: Presupuesto 12.57; CIEC VIALES 2024 12.6
Relleno de zanjas con materiales seleccionados de préstamos o procedentes de la excavación, incluso extendido, regado y compactado por capas de 30 cm, al proctor modificado del 95 %

| Código | Ud | Descripción | Rendimiento | Precio | Importe |
|---|---|---|---|---|---|
| M01A0010 | h | Oficial primera | 0.1 | 17.53 | 1.75 |
| M01A0030 | h | Peón | 0.32 | 16.5 | 5.28 |
| E01E0010 | m³ | Agua | 0.2 | 2.21 | 0.44 |
| QAA0020 | h | Retroexcavadora 72 kW | 0.1 | 37.87 | 3.79 |
| QBD0020 | h | Compactador manual, tipo pequeño de rodillo vibrante de 0,60 t | 0.1 | 6.96 | 0.70 |
| %CI | % | Costes indirectos | 3 % | 11.96 | 0.36 |
| %MA | % | Medios auxiliares y resto de obra | 2 % | 12.32 | 0.25 |
|  |  | Total |  |  | 12.57 |

Datos técnicos: Coste energético 0.6 MJ; Emisión de CO2 0.6 kg

| Medición | Uds. | Largo | Ancho | Alto | Parcial |
|---|---|---|---|---|---|
| Colector 1 | 1 | 318 | 0.6 | 0.3 | 57.24 |
|  | 1 | 23.3 | 0.6 | 0.3 | 4.19 |
| Colector 2 | 1 | 175.5 | 0.6 | 0.3 | 31.59 |
| Impulsión | 1 | 70 | 0.5 | 0.2 | 7.00 |
| Subtotal |  |  |  |  | 100.02 |
| Total |  |  |  |  | 100.02 |

## C03 SANEAMIENTO
Importe: Presupuesto 58054.93; CIEC VIALES 2024 54212.95
Datos técnicos: Coste energético 2802 MJ; Emisión de CO2 2802 kg

**D29DAC0130** m Tub. saneamiento PEAD, SN 8, DN 250 mm
516.8 m × 27.88 = 14408.38
Precios: Presupuesto 27.88; CIEC VIALES 2024 22.91
Tubería de saneamiento de polietileno de alta densidad, SN-8 (rigidez anular nominal 8 kN/m²), según UNE-EN 13476, Condusan de Tuyper o equivalente, de D 250 mm, compuesta de dos capas: una exterior en color negro y corrugada y una interior lisa y en color blanco, con junta elástica, enterrada en zanja, con p.p. de pequeño material, incluso solera de arena de 10 cm de espesor, nivelación del tubo, sin incluir excavación ni relleno de la zanja. Totalmente instalada y probada.

| Código | Ud | Descripción | Rendimiento | Precio | Importe |
|---|---|---|---|---|---|
| M01A0010 | h | Oficial primera | 0.03 | 17.53 | 0.53 |
| M01A0030 | h | Peón | 0.08 | 16.5 | 1.32 |
| E28EC0030 | m | Tubería saneam. PEAD SN8 D 250 mm, Condusan (material; 04/12/2023; Presupuesto 18; CIEC VIALES 2024 13.95) | 1.1 | 18 | 19.80 |
| QAC0010 | h | Camión grúa 20 t (maquinaria; 04/12/2023; Presupuesto 42.5; CIEC VIALES 2024 38.45) | 0.06 | 42.5 | 2.55 |
| E01CA0020 | m³ | Arena seca (material; 30/10/2024; Presupuesto 31.1; CIEC VIALES 2024 30.62) | 0.075 | 31.1 | 2.33 |
| %CI | % | Costes indirectos | 3 % | 26.53 | 0.80 |
| %MA | % | Medios auxiliares y resto de obra | 2 % | 27.33 | 0.55 |
|  |  | Total |  |  | 27.88 |

Datos técnicos: Coste energético 1.35 MJ; Emisión de CO2 1.35 kg

| Medición | Uds. | Largo | Parcial |
|---|---|---|---|
| Colector 1 | 1 | 318 | 318.00 |
|  | 1 | 23.3 | 23.30 |
| Colector 2 | 1 | 175.5 | 175.50 |
| Subtotal |  |  | 516.80 |
| Total |  |  | 516.8 |

**D29BAE0020** m Tub. abast. PVC-U, DN-75 mm, PN-10, encolar, Tuyper
70 m × 24.03 = 1682.10
Precios: Presupuesto 24.03; CIEC VIALES 2024 23.98
Tubería de PVC-U, UNE-EN ISO 1452, PN-10, Tuyper o equivalente, de D=75 mm, e=3,6 mm, serie encolar, en red de abastecimiento, colocada en fondo de zanja, incluso solera de arena de 15 cm de espesor, p.p. de pequeño material, piezas especiales, nivelación del tubo, sin incluir excavación ni relleno de la zanja, colocada s/ UNE-ENV 1452-6. Instalada y probada.

| Código | Ud | Descripción | Rendimiento | Precio | Importe |
|---|---|---|---|---|---|
| M01A0010 | h | Oficial primera | 0.065 | 17.53 | 1.14 |
| M01A0030 | h | Peón | 0.07 | 16.5 | 1.16 |
| E24BC0190 | m | Tub. PVC-U presión unión encol 10 Atm D 75 mm Tuyper (material; 31/03/2023; Presupuesto 16.92; CIEC VIALES 2024 16.92) | 1.05 | 16.92 | 17.77 |
| E01CA0020 | m³ | Arena seca | 0.09 | 31.1 | 2.80 |
| %CI | % | Costes indirectos | 3 % | 22.87 | 0.69 |
| %MA | % | Medios auxiliares y resto de obra | 2 % | 23.56 | 0.47 |
|  |  | Total |  |  | 24.03 |

Datos técnicos: Coste energético 1.17 MJ; Emisión de CO2 1.17 kg

**MH-20zanja** m³ Hormigón HM-20/B/20/X0 relleno zanjas
111.96 m³ × 144.11 = 16134.56
Precios: Presupuesto 144.11; CIEC VIALES 2024 143.15
Relleno de zanja con hormigón HM-20/B/20/X0, de 20 cm de espesor, totalmente terminado y curado.

| Código | Ud | Descripción | Rendimiento | Precio | Importe |
|---|---|---|---|---|---|
| M01A0010 | h | Oficial primera | 0.3 | 17.53 | 5.26 |
| M01A0030 | h | Peón | 0.6 | 16.5 | 9.90 |
| E01HCA0010 | m³ | Horm prep HM-20/B/20/X0 (material; 04/12/2023; Presupuesto 122; CIEC VIALES 2024 121.09) | 1 | 122 | 122.00 |
| %CI | % | Costes indirectos | 3 % | 137.16 | 4.11 |
| %MA | % | Medios auxiliares y resto de obra | 2 % | 141.27 | 2.83 |
|  |  | Total |  |  | 144.11 |

Datos técnicos: Coste energético 6.93 MJ; Emisión de CO2 6.93 kg

| Medición | Uds. | Largo | Ancho | Alto | Parcial |
|---|---|---|---|---|---|
| Colector 1 | 1 | 318 | 0.6 | 0.25 | 47.70 |
|  | 1 | 23.3 | 0.6 | 0.25 | 3.50 |
| Colector 2 | 1 | 175.5 | 0.6 | 0.25 | 26.33 |
| Impulsión | 1 | 55 | 0.6 | 0.35 | 11.55 |
| Impulsión | 1 | 15 | 0.6 | 1.25 | 11.25 |
| Acometidas | 31 | 2.5 | 0.6 | 0.25 | 11.63 |
| Subtotal |  |  |  |  | 111.96 |
| Total |  |  |  |  | 111.96 |

**D29DBB0030** ud Pozo registro circular D=1,20 m horm., parte fija (sup e inf), tapa fund dúctil EJ-Norinco
4 ud × 647.06 = 2588.24
Precios: Presupuesto 647.06; CIEC VIALES 2024 677.57
Pozo de registro circular (parte fija), prefabricado de hormigón armado, de diámetro interior 1,20 m, con marcado CE s/UNE-EN 1917 y UNE 127917, formado por pieza inferior constituída por base de pozo de 1200x1000 mm (Dxh) y pieza superior constituída por cono de 1200/625x1000 mm (D inf/sup x h), incluso pates montados en fábrica, registro reforzado D 400, s/UNE EN 124, de fundición dúctil EJ-Norinco o equivalente, de D=600 mm, juntas de estanqueidad o material de sellado, conexión a conducciones, incluso excavación precisa, relleno de trasdós con carga y transporte de tierras sobrantes a vertedero, totalmente terminado, según C.T.E. DB HS-5.

| Código | Ud | Descripción | Rendimiento | Precio | Importe |
|---|---|---|---|---|---|
| M01A0030 | h | Peón | 0.5 | 16.5 | 8.25 |
| M01A0010 | h | Oficial primera | 0.5 | 17.53 | 8.77 |
| QAC0010 | h | Camión grúa 20 t | 0.45 | 42.5 | 19.13 |
| E28BCA0110 | ud | Tapa redonda articulada y marco octogonal p/ calzada, ø 600 mm, fund dúctil, D-400, TWINO SR, EJ-NORINCO (material; 23/03/2017; Presupuesto 222.25; CIEC VIALES 2024 222.25) | 1 | 222.25 | 222.25 |
| E28AC0050 | ud | Cono de pozo 1200/625x1000 (Dxh) e=160 mm i/pates (material; 19/09/2011; Presupuesto 170.45; CIEC VIALES 2024 195.05) | 1 | 170.45 | 170.45 |
| E01HCA0010 | m³ | Horm prep HM-20/B/20/X0 | 1 | 122 | 122.00 |
| E28AD0030 | ud | Junta de goma D=1200 mm para pozos de registro para unión entre dos piezas. (material; 10/10/2012; Presupuesto 11.94; CIEC VIALES 2024 16.39) | 1 | 11.94 | 11.94 |
| %CI | % | Costes indirectos | 3 % | 562.79 | 16.88 |
| %MA | % | Medios auxiliares y resto de obra | 2 % | 579.67 | 11.59 |
| A06D0020 | m³ | Carga mecánica, transporte tierras vertedero, camión, máx. 10 km (Presupuesto 12.15; CIEC VIALES 2024 12.16) | 3.5 | 12.15 | 42.53 |
| A06C0030 | m³ | Relleno localizado con material de excavación. (Presupuesto 9.55; CIEC VIALES 2024 9.58) | 1.39 | 9.55 | 13.27 |
|  |  | Total |  |  | 647.06 |

Datos técnicos: Coste energético 31.22 MJ; Emisión de CO2 31.22 kg

| Medición | Uds. | Parcial |
|---|---|---|
| Colector 1 | 1 | 1.00 |
| Colector 2 | 3 | 3.00 |
| Subtotal |  | 4.00 |
| Total |  | 4 |

**D29DBB0040** m Pozo registro circular D=1,20 m horm., parte variable (central)
3 m × 284 = 852.00
Precios: Presupuesto 284; CIEC VIALES 2024 319.33
Pozo de registro circular (parte variable), prefabricado de hormigón armado, de diámetro interior 1,20 m, con marcado CE s/UNE-EN 1917 y UNE 127917, formado por anillos de 1200/1200 mm (Dxh), incluso pates montados en fábrica, juntas de estanqueidad o material de sellado, incluso excavación precisa, relleno de trasdós con carga y transporte de tierras sobrantes a vertedero, totalmente terminado, según C.T.E. DB HS-5.

| Código | Ud | Descripción | Rendimiento | Precio | Importe |
|---|---|---|---|---|---|
| M01A0030 | h | Peón | 0.3 | 16.5 | 4.95 |
| M01A0010 | h | Oficial primera | 0.3 | 17.53 | 5.26 |
| QAC0010 | h | Camión grúa 20 t | 0.2 | 42.5 | 8.50 |
| E28AC0060 | ud | Anillo de pozo 1200/1200 (Dxh) e=160 mm i/pates (material; 19/09/2011; Presupuesto 237.95; CIEC VIALES 2024 272.2) | 0.833 | 237.95 | 198.21 |
| E28AD0030 | ud | Junta de goma D=1200 mm | 0.833 | 11.94 | 9.95 |
| %CI | % | Costes indirectos | 3 % | 226.87 | 6.81 |
| %MA | % | Medios auxiliares y resto de obra | 2 % | 233.68 | 4.67 |
| A06D0020 | m³ | Carga mecánica, transporte tierras vertedero, camión, máx. 10 km | 2.9 | 12.15 | 35.24 |
| A06C0030 | m³ | Relleno localizado con material de excavación. | 1.09 | 9.55 | 10.41 |
|  |  | Total |  |  | 284 |

Datos técnicos: Coste energético 13.72 MJ; Emisión de CO2 13.72 kg

| Medición | Uds. | Parcial |
|---|---|---|
| Colector 1 | 1 | 1.00 |
| Colector 2 | 2 | 2.00 |
| Subtotal |  | 3.00 |
| Total |  | 3 |

**D04BA0080** ud Arqueta 60x60 horm. fck 15 N/mm² tapa fund. dúctil EJ-Norinco
27 ud × 383.61 = 10357.47
Precios: Presupuesto 383.61; CIEC VIALES 2024 385.36
Arqueta de registro de 60x60 cm, de dimensiones interiores y altura variable entre 50 y 90 cm, constituída por paredes de hormigón en masa de fck=20 N/mm² de 20 cm de espesor, solera de hormigón en masa de fck=20 N/mm² de 15 cm de espesor, con aristas y rincones a media caña, y registro peatonal D-250 s/UNE EN 124, de fundición dúctil EJ-Norinco o equivalente, incluso excavación, relleno de trasdós con carga y transporte de tierras sobrantes a vertedero, encofrado y desencofrado, acometida y remate de tubos, según C.T.E. DB HS-5.

| Código | Ud | Descripción | Rendimiento | Precio | Importe |
|---|---|---|---|---|---|
| M01A0010 | h | Oficial primera | 3 | 17.53 | 52.59 |
| M01A0030 | h | Peón | 3 | 16.5 | 49.50 |
| A03A0060 | m³ | Hormigón en masa HM-20/P/16/X0 (03/07/2012; Presupuesto 129.19; CIEC VIALES 2024 133.43) | 0.31 | 129.19 | 40.05 |
| A05AG0020 | m² | Encofrado y desencof. en paredes de arquetas, cámaras y sótanos. (Presupuesto 22.04; CIEC VIALES 2024 22.04) | 1.68 | 22.04 | 37.03 |
| E28BBA0420 | ud | Tapa-Registro cuadrada, ACO GUSS, 600x600 mm, C250 (material; 29/02/2020; Presupuesto 178.9; CIEC VIALES 2024 178.9) | 1 | 178.9 | 178.90 |
| %CI | % | Costes indirectos | 3 % | 358.07 | 10.74 |
| %MA | % | Medios auxiliares y resto de obra | 2 % | 368.81 | 7.38 |
| A06D0020 | m³ | Carga mecánica, transporte tierras vertedero, camión, máx. 10 km | 0.611 | 12.15 | 7.42 |
|  |  | Total |  |  | 383.61 |

Datos técnicos: Coste energético 18.52 MJ; Emisión de CO2 18.52 kg

| Medición | Uds. | Parcial |
|---|---|---|
| colector 1 | 20 | 20.00 |
| Colector 2 | 7 | 7.00 |
| Subtotal |  | 27.00 |
| Total |  | 27 |

**D29DBA0010** ud Arqueta acometida a red alcantarillado, deriv. o registro, 40x40 cm, tapa dúctil EJ-Norinco
31 ud × 344.9 = 10691.90
Precios: Presupuesto 344.9; CIEC VIALES 2024 298.52
Arqueta de acometida a la red de alcantarillado, derivación o registro, de dimensiones interiores 40x40 cm, ejecutada con paredes y solera de hormigón en masa de fck=15 N/mm² de 15 cm de espesor, registro peatonal D-250, s/UNE EN 124, de fundición dúctil EJ-Norinco o equivalente, p.p. de tubería de PVC de D 200 mm, incluso excavación, relleno de trasdós con carga y transporte de tierras sobrantes a vertedero, encofrado y desencofrado, acometida y remate de tubos. Totalmente terminada s/ordenanzas municipales.

| Código | Ud | Descripción | Rendimiento | Precio | Importe |
|---|---|---|---|---|---|
| E28EBB0040 | m | Tub. PVC-U saneam. D 200 mm j. elást. SN-4, TERRAIN (material; 31/03/2023; Presupuesto 38.65; CIEC VIALES 2024 38.65) | 2.5 | 38.65 | 96.63 |
| E28BAA0050 | ud | Tapa cuadrada 300x300 mm, fundición dúctil D-250, QUATTRO 400, EJ-NORINCO (material; 04/12/2023; Presupuesto 108; CIEC VIALES 2024 58.01) | 1 | 108 | 108.00 |
| M01A0010 | h | Oficial primera | 1 | 17.53 | 17.53 |
| M01A0030 | h | Peón | 1 | 16.5 | 16.50 |
| %CI | % | Costes indirectos | 3 % | 238.66 | 7.16 |
| %MA | % | Medios auxiliares y resto de obra | 2 % | 245.82 | 4.92 |
| D02C0030 | m³ | Excav. manual en zanjas terreno compacto. (Presupuesto 42.66; CIEC VIALES 2024 42.66) | 0.48 | 42.66 | 20.48 |
| A06D0020 | m³ | Carga mecánica, transporte tierras vertedero, camión, máx. 10 km | 0.28 | 12.15 | 3.40 |
| A03A0030 | m³ | Hormigón en masa de fck= 15 N/mm² (Presupuesto 120.2; CIEC VIALES 2024 124.01) | 0.35 | 120.2 | 42.07 |
| A05AG0020 | m² | Encofrado y desencof. en paredes de arquetas, cámaras y sótanos. | 1.28 | 22.04 | 28.21 |
|  |  | Total |  |  | 344.9 |

Datos técnicos: Coste energético 16.64 MJ; Emisión de CO2 16.64 kg

| Medición | Uds. | Parcial |
|---|---|---|
| Colector 1 | 16 | 16.00 |
| Colector 2 | 15 | 15.00 |
| Subtotal |  | 31.00 |
| Total |  | 31 |

**ENTRONQ250-200** u Entroque acometida saneamiento
9 u × 148.92 = 1340.28
Precios: Presupuesto 148.92; CIEC VIALES 2024 148.92
Entronque tubería de saneamiento de polietileno de alta densidad, SN-8 (rigidez anular nominal 8 kN/m²), según UNE-EN 13476, Condusan de Tuyper o equivalente, de D 200 mm a 250 mm, compuesta de dos capas: una exterior en color negro y corrugada y una interior lisa y en color blanco, con junta elástica. Totalmente instalada y probada.

| Código | Ud | Descripción | Rendimiento | Precio | Importe |
|---|---|---|---|---|---|
| M01A0010 | h | Oficial primera | 0.03 | 17.53 | 0.53 |
| M01A0030 | h | Peón | 0.08 | 16.5 | 1.32 |
| entr250-200 | u | Entronque cilp 250-200 (material; 04/12/2023) | 1 | 139.9 | 139.90 |
| %CI | % | Costes indirectos | 3 % | 141.75 | 4.25 |
| %MA | % | Medios auxiliares y resto de obra | 2 % | 146.00 | 2.92 |
|  |  | Total |  |  | 148.92 |

Datos técnicos: Coste energético 7.18 MJ; Emisión de CO2 7.18 kg

| Medición | Uds. | Parcial |
|---|---|---|
| Colector 1 | 5 | 5.00 |
| Colector 2 | 4 | 4.00 |
| Subtotal |  | 9.00 |
| Total |  | 9 |

## C04 REPOSICIONES (17/06/2002)
Importe: Presupuesto 46917.46; CIEC VIALES 2024 46921; CIEC2024CONST 48294.73
Datos técnicos: Coste energético 2002.01 MJ; Emisión de CO2 2002.01 kg

**05.01** m Reposición de reja para recogida de aguas pluviales
5 m × 271.51 = 1357.55
Precios: Presupuesto 271.51; CIEC VIALES 2024 272.62
Reposición de rejilla con capacidad de carga D-400, modelo Tango D4, R0199RN4 de Fundiciones Benito o equivalente, de dimensiones (980x490)mm, de fundición dúctil, en grafito esferoidal según ISO 1083 (Tipo 500-7) y norma EN 1563, cumple con la norma europea UNE EN-124, con cierre de tornillos de seguridad, superficie metálica antideslizante, revestida con pintura negra, no toxica, no inflamable y no contaminante, instalada sobre arqueton de hormigón se incluye marco de fijación, en todo su perímetro, elementos de fijación a la arqueta. Totalmente instalada y en funcionamiento.

| Código | Ud | Descripción | Rendimiento | Precio | Importe |
|---|---|---|---|---|---|
| M01A0010 | h | Oficial primera | 1 | 17.53 | 17.53 |
| M01A0030 | h | Peón | 0.5 | 16.5 | 8.25 |
| QBB0010 | h | Compresor caudal 2,5 m³/min 2 martillos. | 0.5 | 13.55 | 6.78 |
| P09.08 | m | Rejilla imbornal fundición dúctil D-400 (material; también RIA..1; 04/12/2023) | 1 | 210 | 210.00 |
| %CI | % | Costes indirectos | 3 % | 242.56 | 7.28 |
| %MA | % | Medios auxiliares y resto de obra | 2 % | 249.84 | 5.00 |
| A02E0040 | m³ | Mortero 1:3 de cemento e hidrófugo. (Presupuesto 166.7; CIEC VIALES 2024 169.25) | 0.1 | 166.7 | 16.67 |
|  |  | Total |  |  | 271.51 |

Datos técnicos: Coste energético 13.09 MJ; Emisión de CO2 13.09 kg

**05.02** m Recrecido de rejilla de pluviales
15 m × 79.33 = 1189.95
Precios: Presupuesto 79.33; CIEC VIALES 2024 80.19
Recrecido de rejilla de pluviales hasta cota de pavimento perfectamente enrasada con mortero o micro hormigón con refuerzo de fibras de fraguado rápido según EN 1504-3 o similar específico para tráfico rodado. Incluso desmontaje de marco y tapa existente para su recolocación. Cortes, ajustes, limpieza y totalmente acabada se incluye la demolición del firme, corte de juntas mediante máquina autopropulsada radial. En todos los casos recolocación de tapa existente o colocación de nueva tapa (Se paga aparte), retirada de escombros, limpieza, p.p de medios auxiliares, totalmente terminado y con todas las tareas para la correcta ejecución de la unidad de obra.

| Código | Ud | Descripción | Rendimiento | Precio | Importe |
|---|---|---|---|---|---|
| M01A0010 | h | Oficial primera | 1 | 17.53 | 17.53 |
| M01A0030 | h | Peón | 0.5 | 16.5 | 8.25 |
| E01HCA0010 | m³ | Horm prep HM-20/B/20/X0 | 0.25 | 122 | 30.50 |
| QBB0010 | h | Compresor caudal 2,5 m³/min 2 martillos. | 0.1 | 13.55 | 1.36 |
| AA004 | kg | Mortero con refuerzo de fibras para tráfico rodado (material; 04/12/2023) | 0.2 | 10 | 2.00 |
| %CI | % | Costes indirectos | 3 % | 59.64 | 1.79 |
| %MA | % | Medios auxiliares y resto de obra | 2 % | 61.43 | 1.23 |
| A02E0040 | m³ | Mortero 1:3 de cemento e hidrófugo. | 0.1 | 166.7 | 16.67 |
|  |  | Total |  |  | 79.33 |

Datos técnicos: Coste energético 3.82 MJ; Emisión de CO2 3.82 kg

**C02BB0040** m Imbornal aguas pluviales horm., a=0,45 m y h=0,30 m, reja fund. dúctil C-250
1 m × 399.95 = 399.95
Precios: Presupuesto 399.95; CIEC VIALES 2024 403.49
Imbornal de recogida de aguas pluviales, en calzadas, de dimensiones interiores: ancho 0,45 m y h=0,30 m, ejecutado con paredes y solera de hormigón en masa HM-25/B/20/X0 de 15 cm de espesor, con marco y reja reforzada, C 250, s/UNE EN 124, de fundición dúctil, incluso encofrado y desencofrado, acometida y remate de tubos, sin incluir excavación, totalmente terminado, según artículo 411 del PG3.

| Código | Ud | Descripción | Rendimiento | Precio | Importe |
|---|---|---|---|---|---|
| O010040 | h | Peón (mano de obra; 30/10/2024; Presupuesto 16.5; CIEC VIALES 2024 16.5) | 1.5 | 16.5 | 24.75 |
| O010020 | h | Oficial primera (mano de obra; 30/10/2024; Presupuesto 17.53; CIEC VIALES 2024 17.53) | 1 | 17.53 | 17.53 |
| T01FAB0005 | m³ | Horm prep HM-25/B/20/X0 (material; 10/05/2022; Presupuesto 118.18; CIEC VIALES 2024 126.08) | 0.25 | 118.18 | 29.55 |
| T07CF0060 | ud | Reja articulada plana y marco rectangular, fundición dúctil, C-250 (material; 19/05/2023; Presupuesto 200.3; CIEC VIALES 2024 200.3) | 1.43 | 200.3 | 286.43 |
| %CI | % | Costes indirectos | 3 % | 358.26 | 10.75 |
| %MA | % | Medios auxiliares y resto de obra | 2 % | 369.01 | 7.38 |
| A030010 | m² | Encofrado plano oculto de tablero tricapa (Presupuesto 18.12; CIEC VIALES 2024 18.34) | 1.3 | 18.12 | 23.56 |
|  |  | Total |  |  | 399.95 |

Datos técnicos: Coste energético 19.25 MJ; Emisión de CO2 19.25 kg

**05.03** u Recrecido de tapas de pozos y arquetas
12 u × 106.41 = 1276.92
Precios: Presupuesto 106.41; CIEC VIALES 2024 107.27
Recrecido de tapas de pozos y arquetas de cualquier servicio hasta cota de pavimento perfectamente enrasada con mortero o micro hormigón con refuerzo de fibras de fraguado rápido según EN 1504-3 o similar específico para tráfico rodado. Incluso desmontaje de marco y tapa existente para su recolocación. Cortes, ajustes, limpieza y totalmente acabada se incluye la demolición del firme, corte de juntas mediante máquina autopropulsada radial. En todos los casos recolocación de tapa existente o colocación de nueva tapa (Se paga aparte), retirada de escombros, limpieza, p.p de medios auxiliares, totalmente terminado y con todas las tareas para la correcta ejecución de la unidad de obra.

| Código | Ud | Descripción | Rendimiento | Precio | Importe |
|---|---|---|---|---|---|
| M01A0010 | h | Oficial primera | 2 | 17.53 | 35.06 |
| M01A0030 | h | Peón | 1 | 16.5 | 16.50 |
| E01HCA0010 | m³ | Horm prep HM-20/B/20/X0 | 0.25 | 122 | 30.50 |
| QBB0010 | h | Compresor caudal 2,5 m³/min 2 martillos. | 0.1 | 13.55 | 1.36 |
| AA004 | kg | Mortero con refuerzo de fibras para tráfico rodado | 0.2 | 10 | 2.00 |
| %CI | % | Costes indirectos | 3 % | 85.42 | 2.56 |
| %MA | % | Medios auxiliares y resto de obra | 2 % | 87.98 | 1.76 |
| A02E0040 | m³ | Mortero 1:3 de cemento e hidrófugo. | 0.1 | 166.7 | 16.67 |
|  |  | Total |  |  | 106.41 |

Datos técnicos: Coste energético 5.11 MJ; Emisión de CO2 5.11 kg

**D03A0040** m² Solera hormigón masa HM-20/B/20/X0, e=20 cm
104 m² × 38.28 = 3981.12
Precios: Presupuesto 38.28; CIEC VIALES 2024 40.18
Solera de hormigón en masa de 20 cm de espesor, con hormigón de HM-20/B/20/X0, incluso elaboración, vertido con bomba, extendido, vibrado, fratasado a máquina y ruleteado, curado y formación de juntas de dilatación.

| Código | Ud | Descripción | Rendimiento | Precio | Importe |
|---|---|---|---|---|---|
| M01A0010 | h | Oficial primera | 0.14 | 17.53 | 2.45 |
| M01A0030 | h | Peón | 0.3 | 16.5 | 4.95 |
| E01HAA0010 | m³ | Horm prep HM-20/B/20/X0, bombeado (material; 28/03/2009; Presupuesto 128.99; CIEC VIALES 2024 137.59) | 0.21 | 128.99 | 27.09 |
| QBF0010 | h | Fratasadora (maquinaria; 31/03/2023; Presupuesto 9.59; CIEC VIALES 2024 9.59) | 0.2 | 9.59 | 1.92 |
| E01E0010 | m³ | Agua | 0.015 | 2.21 | 0.03 |
| %CI | % | Costes indirectos | 3 % | 36.44 | 1.09 |
| %MA | % | Medios auxiliares y resto de obra | 2 % | 37.53 | 0.75 |
|  |  | Total |  |  | 38.28 |

Datos técnicos: Coste energético 1.84 MJ; Emisión de CO2 1.84 kg

| Medición | Uds. | Largo | Ancho | Parcial |
|---|---|---|---|---|
| Colector 1 | 1 | 52 | 2 | 104.00 |
| Total |  |  |  | 104 |

**PAV001** u Transporte de maquinaria de asfalto (17/06/2002)
1 u × 2819.73 = 2819.73
Precios: Presupuesto 2819.73; CIEC VIALES 2024 2819.73
Ud. Transporte de la maquinaria necesaria para el asfaltado mediante mezclas bituminosas en caliente, incluye transporte y retirada a cualquier punto de la isla.

| Código | Ud | Descripción | Rendimiento | Precio | Importe |
|---|---|---|---|---|---|
| maq0002 | H. | Extendedora de aglomerado sobre cadenas (maquinaria; 08/04/2005) | 10 | 79.63 | 796.30 |
| maq0011 | H. | Comp. vibrante de dos cilindros, tándem (maquinaria; 17/06/2002) | 10 | 50.94 | 509.40 |
| maq0012 | H. | Comp. de neumáticos autopropulsado (maquinaria; 08/04/2005) | 10 | 53.64 | 536.40 |
| maq00230 | H. | Camión caja fija y plancha auxiliar (maquinaria; 17/06/2002) | 10 | 55.52 | 555.20 |
| M01A0010 | h | Oficial primera | 10 | 17.53 | 175.30 |
| M01A0030 | h | Peón | 10 | 16.5 | 165.00 |
| %CI | % | Costes indirectos | 3 % | 2737.60 | 82.13 |
|  |  | Total |  |  | 2819.73 |

Datos técnicos: Coste energético 82.14 MJ; Emisión de CO2 82.14 kg

**D29FD0110A** m² Capa de rodadura de calzada, AC 16 surf D (antiguo D-12) e=6 cm
1324.55 m² × 16.43 = 21762.36
Precios: Presupuesto 16.43; CIEC VIALES 2024 17.06
Capa de rodadura de calzada, de 6 cm de espesor, realizada con mezcla asfáltica en caliente tipo hormigón bituminoso, densa, AC 16 surf D (antiguo D-12), con marcado CE según UNE-EN 13108-1, puesta en obra, extendida y compactada, incluido riego de adherencia.

| Código | Ud | Descripción | Rendimiento | Precio | Importe |
|---|---|---|---|---|---|
| A09B0020 | m² | Riego de adherencia con emulsión ECR-1 (0,6 kg/m²) (Presupuesto 2; CIEC VIALES 2024 2.11) | 1 | 2 | 2.00 |
| D29FD0110 | m² | Capa de rodadura de calzada, AC 16 surf D (antiguo D-12) e=6 cm (Presupuesto 14.43; CIEC VIALES 2024 14.95) | 1 | 14.43 | 14.43 |
|  |  | Total |  |  | 16.43 |

Datos técnicos: Coste energético 0.79 MJ; Emisión de CO2 0.79 kg

| Medición | Uds. | Largo | Ancho | Parcial |
|---|---|---|---|---|
| Colector 1 | 1 | 318 | 3.5 | 1113.00 |
|  | 1 | 23.3 | 3.5 | 81.55 |
| Colector 2 | 1 | 22 | 4 | 88.00 |
| Impulsión | 1 | 70 | 0.6 | 42.00 |
| Subtotal |  |  |  | 1324.55 |
| Total |  |  |  | 1324.55 |

**04.06** PA Partida alzada reposición riegos (04/12/2023)
1 PA × 3000 = 3000.00
Partida alzada a justificar en reposición de redes de riego existentes.

**04.07** PA Partida alzada servicios afectados e imprevistos (04/12/2023)
1 PA × 1200 = 1200.00
Partida a justificar en reposición de servicios afectados e imprevistos.

**muro** m³ Reposición de muro de piedra
36 m³ × 275.83 = 9929.88
Precios: Presupuesto 275.83; CIEC VIALES 2024 284.62
Reposición de muro de mampostería de piedra hasta 4 metros de altura, con huecos rellenos de hormigón tipo HM-25/P/20/XC1, ejecutada en alzado de muros de contención, incluso vertido, vibrado, curado del hormigón según la Código Estructural, perfectamente alineado, aplomado, con preparación de la superficie de asiento, todas las partes vistas del muro deben quedar cubiertas con mampostería, completamente terminado.

| Código | Ud | Descripción | Rendimiento | Precio | Importe |
|---|---|---|---|---|---|
| M01A0010 | h | Oficial primera | 1.8 | 17.53 | 31.55 |
| M01A0030 | h | Peón | 1.8 | 16.5 | 29.70 |
| E01HDB0030 | m³ | Horm prep HA-25/P/20/XC1 (material; 28/03/2009; Presupuesto 118.77; CIEC VIALES 2024 126.71) | 0.65 | 118.77 | 77.20 |
| E01BA0030 | t | Cemento puzolánico, CEM VI/B (P) 32,5 R, ensacado. (material; 31/03/2023; Presupuesto 158.14; CIEC VIALES 2024 164.14) | 0.6 | 158.14 | 94.88 |
| P00.17 | m³ | Piedra grisacea de cantera tamaño maximo 30 cm (material; 26/05/2023) | 0.4 | 32.65 | 13.06 |
| P10.05 | ml | Tubo Dren PVC 63 mm (material; 06/06/2022) | 1 | 10.65 | 10.65 |
| QAD0010 | h | Hormigonera portátil 250 l (maquinaria; 31/03/2023; Presupuesto 6.28; CIEC VIALES 2024 6.28) | 0.2 | 6.28 | 1.26 |
| QAC0010 | h | Camión grúa 20 t | 0.1 | 42.5 | 4.25 |
| %MA | % | Medios auxiliares y resto de obra | 2 % | 262.55 | 5.25 |
| %CI | % | Costes indirectos | 3 % | 267.80 | 8.03 |
|  |  | Total |  |  | 275.83 |

Datos técnicos: Coste energético 13.3 MJ; Emisión de CO2 13.3 kg

| Medición | Uds. | Largo | Ancho | Alto | Parcial |
|---|---|---|---|---|---|
|  | 1 | 20 | 0.6 | 3 | 36.00 |
| Total |  |  |  |  | 36 |

## C05 EBAR
Importe: Presupuesto 18794.13; CIEC VIALES 2024 31437.03
Datos técnicos: Coste energético 905.03 MJ; Emisión de CO2 905.03 kg

### EBARih EBAR
Importe: Presupuesto 18794.13; CIEC VIALES 2024 31437.03
Datos técnicos: Coste energético 905.03 MJ; Emisión de CO2 905.03 kg

**EBAR-IH** u EBAR
1 u × 18794.13 = 18794.13
Precios: Presupuesto 18794.13; CIEC VIALES 2024 31437.03
Estación de bombeo compuesta por pozo prefabricado de 1,20 m de diámetro y 2,30 metros de alto, realizado en material sintético, en conformidad con norma EN 12050-1, marca SULZER modelo Synconta 902B o similar para instalación de dos bombas marca SULZER, modelo PIR-S26/2E-D05x10 con motor de 2,6 KW de potencia nominal en el eje a 2850 rpm, 400 V, 3 ph 50 hz, clase de aislamiento F, protección IP 68. Incluyendo soporte, tuberías y vávulas de cierre en acero inoxidable. Kit de suplemento Riser 1200 mm para pozo. Montada sobre solera de hormigón en masa de 20 cm de espesor, calderería de PVC 75 mm, PN-10 en tramo sumergido y colector de acero inox 316-L de DN-75 mm.
Cuadro eléctrico automatizado de mando, protección y control para dos bombas de 3 Kw, tipo ECP mini, con automata controlador tipo SULZER PC211 o similar, aaranque directo, equipado con diferencial por bomba, modem comunicación de alarmas tipo Hermes LC2, batería 24 v, incluyendo contacto libre potecial, reguladores de nivel.
Tapa de acceso a bomba de fundición dúctil para tráfico pesado D-400 de 800x800 mm , incluso excavación, relleno con picón o arena seleccionada, instalación y puesta en marcha de todo el conjunto (El funcionamiento de la estación será totalmente automatizado, en función del nivel de agua del pozo. No se incluye la acometida eléctrica), según C.T.E. DB HS-5.

| Código | Ud | Descripción | Rendimiento | Precio | Importe |
|---|---|---|---|---|---|
| pp tubería | u | Pp reductores, acoples... (material; 04/12/2023) | 1 | 300 | 300.00 |
| E28BCA0530 | ud | Tapa-Registro cuadrada, ACO GUSS, 800x800 mm, D400 (material; 29/02/2020; Presupuesto 431.36; CIEC VIALES 2024 431.36) | 1 | 431.36 | 431.36 |
| QAC0010 | h | Camión grúa 20 t | 8 | 42.5 | 340.00 |
| M01B0050 | h | Oficial fontanero (mano de obra; 30/10/2024; Presupuesto 17.53; CIEC VIALES 2024 17.66) | 32 | 17.53 | 560.96 |
| M01B0060 | h | Ayudante fontanero (mano de obra; 30/10/2024; Presupuesto 16.5; CIEC VIALES 2024 16.74) | 32 | 16.5 | 528.00 |
| %CI | % | Costes indirectos | 3 % | 2160.32 | 64.81 |
| %MA | % | Medios auxiliares y resto de obra | 2 % | 2225.13 | 44.50 |
| D02C0010 | m³ | Excav. en zanjas, pozos cualquier terreno, medios mecánicos | 10 | 21.32 | 213.20 |
| MH-20zanja | m³ | Hormigón HM-20/B/20/X0 relleno zanjas | 7.5 | 144.11 | 1080.83 |
| D04EB0420 | ud | Estación bombeo residuales (Presupuesto 15230.47; CIEC VIALES 2024 26512.21) | 1 | 15230.47 | 15230.47 |
|  |  | Total |  |  | 18794.13 |

Datos técnicos: Coste energético 905.03 MJ; Emisión de CO2 905.03 kg

## C06 ELECTRICIDAD BOMBEO
Importe: Presupuesto 12058.7; CIEC VIALES 2024 12067.03
Datos técnicos: Coste energético 576.77 MJ; Emisión de CO2 576.77 kg

### C06.1 ACOMETIDA
Importe: Presupuesto 4347.16; CIEC VIALES 2024 4348.74
Datos técnicos: Coste energético 209.44 MJ; Emisión de CO2 209.44 kg

**D02C0010** m³ Excav. en zanjas, pozos cualquier terreno, medios mecánicos
9.6 m³ × 21.32 = 204.67

| Medición | Uds. | Largo | Ancho | Alto | Parcial |
|---|---|---|---|---|---|
| Cruce de alczada para acometida | 1 | 12 | 0.8 | 1 | 9.60 |
| Total |  |  |  |  | 9.6 |

**MH-20zanja** m³ Hormigón HM-20/B/20/X0 relleno zanjas
9.6 m³ × 144.11 = 1383.46

| Medición | Uds. | Largo | Ancho | Alto | Parcial |
|---|---|---|---|---|---|
| Cruce de alczada para acometida | 1 | 12 | 0.8 | 1 | 9.60 |
| Total |  |  |  |  | 9.6 |

**D29JCB0010** ud Arqueta p/conexionado electr. ext., de fábrica bloques, tipo A-1
3 ud × 340.69 = 1022.07
Precios: Presupuesto 340.69; CIEC VIALES 2024 341.29
Arqueta de registro tipo A-1, s/normas de la compañía suministradora, para red de distribución de energia electrica en B.T., realizada con bloque hueco de hormigón vibrado de 9x25x50 cm, enfoscada y bruñida interiormente, con tapa y marco de fundición dúctil D-400 s/UNE EN 124, COFUNCO o equivalente, y fondo de arena. Totalmente terminada.

| Código | Ud | Descripción | Rendimiento | Precio | Importe |
|---|---|---|---|---|---|
| M01A0010 | h | Oficial primera | 2 | 17.53 | 35.06 |
| M01A0030 | h | Peón | 2 | 16.5 | 33.00 |
| E22EA0200 | ud | Tapa y marco 720x620x80 mm, fund dúctil A-1 E-DISTRIBUCIÓN, COFUNCO (material; 09/04/2024) | 1 | 237.9 | 237.90 |
| E10AB0050 | ud | Bloque de hormigón de áridos de picón 9x25x50 cm, CE cat. I / II (material; 25/04/2023) | 10 | 0.96 | 9.60 |
| E01CA0010 | t | Arena seca (material; 31/03/2023; Presupuesto 19.44; CIEC VIALES 2024 20.41) | 0.038 | 19.44 | 0.74 |
| %CI | % | Costes indirectos | 3 % | 316.30 | 9.49 |
| %MA | % | Medios auxiliares y resto de obra | 2 % | 325.79 | 6.52 |
| A02A0030 | m³ | Mortero 1:5 de cemento (Presupuesto 134.12; CIEC VIALES 2024 135.64) | 0.014 | 134.12 | 1.88 |
| A02A0010 | m³ | Mortero 1:3 de cemento (Presupuesto 154.82; CIEC VIALES 2024 157.36) | 0.042 | 154.82 | 6.50 |
|  |  | Total |  |  | 340.69 |

Datos técnicos: Coste energético 16.4 MJ; Emisión de CO2 16.4 kg

| Medición | Uds. | Parcial |
|---|---|---|
| En Paso aéreo Subterráneo | 1 | 1.00 |
| En cruce perpendicular | 1 | 1.00 |
| A pié de Nicho | 1 | 1.00 |
| Subtotal |  | 3.00 |
| Total |  | 3 |

**D29JG0030** m Acometida gral. eléctrica B.T. 4(1x95) mm²
20 m × 65.05 = 1301.00
Acometida general eléctrica de B.T. realizada con conductores de cobre 4(1x95) mm² con aislamiento de polietileno reticulado XLPE CPR Eca 0,6/1 kV, canalizados bajo tubo enterrado. Instalada y comprobado su funcionamiento, s/RBT-02. (Sólo cableado y conexionado).

| Código | Ud | Descripción | Rendimiento | Precio | Importe |
|---|---|---|---|---|---|
| M01B0070 | h | Oficial electricista (mano de obra; 30/10/2024) | 0.15 | 17.53 | 2.63 |
| M01B0080 | h | Ayudante electricista (mano de obra; 30/10/2024) | 0.15 | 16.5 | 2.48 |
| E22IB0100 | m | Cable Cu 0,6/1kV de 1x95 mm², RV-K 0,6/1 kV, CPR Eca (material; 25/04/2023) | 4.4 | 12.91 | 56.80 |
| %CI | % | Costes indirectos | 3 % | 61.91 | 1.86 |
| %MA | % | Medios auxiliares y resto de obra | 2 % | 63.77 | 1.28 |
|  |  | Total |  |  | 65.05 |

Datos técnicos: Coste energético 3.14 MJ; Emisión de CO2 3.14 kg

| Medición | Uds. | Largo | Parcial |
|---|---|---|---|
| Acometida a Red aérea hasta C.S. | 1 | 20 | 20.00 |
| Total |  |  | 20 |

**D29JAA0260** m Canalización con 2 tubos de PVC D 160 mm
12 m × 36.33 = 435.96
Precios: Presupuesto 36.33; CIEC VIALES 2024 37.08
Canalización eléctrica formada por 2 tubos de PVC D 160 mm, incluso dado de hormigón, alambre guía colocado y cinta de señalización.

| Código | Ud | Descripción | Rendimiento | Precio | Importe |
|---|---|---|---|---|---|
| M01A0010 | h | Oficial primera | 0.125 | 17.53 | 2.19 |
| M01A0030 | h | Peón | 0.125 | 16.5 | 2.06 |
| E22CAE0150 | m | Tubo PVC rígido D 160 mm G.P. 7 (material; 09/04/2024) | 2.2 | 9.27 | 20.39 |
| E22CAF0010 | m | Alambre guía 2 mm galvanizado (material; 25/04/2023) | 2.2 | 0.23 | 0.51 |
| E22CAF0020 | m | Cinta señalizadora línea eléctrica (material; 09/04/2024) | 2.2 | 0.36 | 0.79 |
| %CI | % | Costes indirectos | 3 % | 25.94 | 0.78 |
| %MA | % | Medios auxiliares y resto de obra | 2 % | 26.72 | 0.53 |
| A03A0010 | m³ | Hormigón en masa de fck= 10 N/mm² (Presupuesto 113.53; CIEC VIALES 2024 116.97) | 0.08 | 113.53 | 9.08 |
|  |  | Total |  |  | 36.33 |

Datos técnicos: Coste energético 1.76 MJ; Emisión de CO2 1.76 kg

| Medición | Uds. | Largo | Parcial |
|---|---|---|---|
| En cruce de Calzada | 1 | 12 | 12.00 |
| Total |  |  | 12 |

### C06.2 INSTALACION ELECTRICA
Importe: Presupuesto 4782.34; CIEC VIALES 2024 4783.88
Datos técnicos: Coste energético 226.6 MJ; Emisión de CO2 226.6 kg

**D18B0030** ud CPM para un suministro trifásico hasta 43,678 kW
1 ud × 345.35 = 345.35
Caja protección y medida individual para un suministro trifásico de hasta 43,678 kW, envolvente de poliester reforzado con fibra de vidrio y mirilla, de doble aislamiento, de dimensiones 516x536x227 mm, panel de poliester troquelado para un contador trifásico, autoextingible y autoventilada, base de neutro seccionable con borne de puesta a tierra de 50 mm2, conexión de cables mediante terminal fijados a tornillo M8 de acero inoxidable, con bases seccionables en carga tamaño BUC-00 160 A, placa precintable, aislante y transparente de policarbonato, conos pasacables de entrada y salida, grado de proteccion IP43 e IK10, totalmente instalada s/RBT-02.

| Código | Ud | Descripción | Rendimiento | Precio | Importe |
|---|---|---|---|---|---|
| E22FF0030 | ud | CPM para un suministro trifásico hasta 43,678 kW (material; 18/03/2020) | 1 | 267.12 | 267.12 |
| E22HH0060 | ud | Fusible NH-0, 160 A (material; 25/04/2023) | 3 | 14.86 | 44.58 |
| M01B0070 | h | Oficial electricista | 0.5 | 17.53 | 8.77 |
| M01B0080 | h | Ayudante electricista | 0.5 | 16.5 | 8.25 |
| %CI | % | Costes indirectos | 3 % | 328.72 | 9.86 |
| %MA | % | Medios auxiliares y resto de obra | 2 % | 338.58 | 6.77 |
|  |  | Total |  |  | 345.35 |

Datos técnicos: Coste energético 16.65 MJ; Emisión de CO2 16.65 kg

| Medición | Uds. | Parcial |
|---|---|---|
| CPM | 1 | 1.00 |
| Total |  | 1 |

**D18A0020** ud Caja Seccionamiento de 400 A norma CNL006
1 ud × 854.99 = 854.99
Caja de seccionamiento de 400 A con salidas por la parte inferior, norma CNL006, de poliester, de doble aislamiento, de dimensiones 521x701x231 mm, con dos juegos de tres bases cada uno - seis bases en total - de tamaño 2 - In = 400 A - según la Norma UNE-EN 60269 y sus superficies de contacto serán del tipo "omega" o "lira", con pantallas aislantes autoextinguibles, fácilmente desmontables, entre todos los polos, el espesor mínimo de estas pantallas será de 2,5 mm, cuchillas seccionadoras incorporadas a las bases de cobre, mínimo 20 x 6 mm, y estarán previstas para soportar la intensidad asignada a las bases, neutro seccionable con borne de puesta a tierra de 50 mm2, incluso bornes de entrada y salida mediante tornillo Inox M10 , grados de proteccion IP43 e IK09, instalada s/RBT-02.

| Código | Ud | Descripción | Rendimiento | Precio | Importe |
|---|---|---|---|---|---|
| E22FB0110 | ud | Caja de seccionamiento 400 A, norma CNL006, de poliester (material; 07/04/2020) | 1 | 531 | 531.00 |
| E22HH0080 | ud | Fusible NH-2, 400 A (material; 09/04/2024) | 6 | 44.3 | 265.80 |
| M01B0070 | h | Oficial electricista | 0.5 | 17.53 | 8.77 |
| M01B0080 | h | Ayudante electricista | 0.5 | 16.5 | 8.25 |
| %CI | % | Costes indirectos | 3 % | 813.82 | 24.41 |
| %MA | % | Medios auxiliares y resto de obra | 2 % | 838.23 | 16.76 |
|  |  | Total |  |  | 854.99 |

Datos técnicos: Coste energético 41.18 MJ; Emisión de CO2 41.18 kg

| Medición | Uds. | Parcial |
|---|---|---|
| Caja de seccionamiento | 1 | 1.00 |
| Total |  | 1 |

**D18F0140** ud Equipo de medida activa-reactiva p/alojar contadores
1 ud × 842.83 = 842.83
Equipo de medida formado por módulos para alojar contadores multifunción: activa, reactiva y reloj (contadores y reloj excluídos), borna de comprobacion B.T., módulos de protección y módulo para alojar trafos de intensidad, incluído éstos, cableado, conexionado, completo e instalado s/Normas de la compañía suministradora.

| Código | Ud | Descripción | Rendimiento | Precio | Importe |
|---|---|---|---|---|---|
| M01B0070 | h | Oficial electricista | 1.5 | 17.53 | 26.30 |
| M01B0080 | h | Ayudante electricista | 1.5 | 16.5 | 24.75 |
| E22GA0030 | ud | Equipo medida Activa-Reactiva completo inst (material; 25/04/2023) | 1 | 751.18 | 751.18 |
| %CI | % | Costes indirectos | 3 % | 802.23 | 24.07 |
| %MA | % | Medios auxiliares y resto de obra | 2 % | 826.30 | 16.53 |
|  |  | Total |  |  | 842.83 |

Datos técnicos: Coste energético 40.58 MJ; Emisión de CO2 40.58 kg

**D18G0050** m Derivación individual de fuerza motriz para grupo de presión
5 m × 33.71 = 168.55
Precios: Presupuesto 33.71; CIEC VIALES 2024 33.94
Derivación individual de fuerza motriz para grupo de presión, 5(1x16) mm², incluso p.p. de toma de tierra, bajo tubo flexible corrugado de D 40 mm (s/norma UNE-EN 61386-22), con conductor de 10 mm² aislamiento RZ1-K, 0,6/1KV, norma UNE 211002, CPR Cca-s1b,d1,a1 incluso apertura y sellado de rozas y ayudas de albañilería. Instalada, s/RBT-02.

| Código | Ud | Descripción | Rendimiento | Precio | Importe |
|---|---|---|---|---|---|
| M01B0070 | h | Oficial electricista | 0.25 | 17.53 | 4.38 |
| M01B0080 | h | Ayudante electricista | 0.25 | 16.5 | 4.13 |
| E22CAD0440 | m | Tubo de PVC flexible, corrugado, reforzado D40 mm categ 2321 (material; 26/02/2020) | 1 | 1.97 | 1.97 |
| E22IA0060 | m | Conductor cobre RZ1-K(AS),0,6/1 KV, CPR Cca-s1b,d1,a1 unipolar 16 mm² (material; 04/12/2023) | 5 | 3.56 | 17.80 |
| %CI | % | Costes indirectos | 3 % | 28.28 | 0.85 |
| %MA | % | Medios auxiliares y resto de obra | 2 % | 29.13 | 0.58 |
| A07B0010 | m | Apertura y sellado de rozas en fábricas de bloques de hormigón (Presupuesto 4; CIEC VIALES 2024 4.03) | 1 | 4 | 4.00 |
|  |  | Total |  |  | 33.71 |

Datos técnicos: Coste energético 1.6 MJ; Emisión de CO2 1.6 kg

| Medición | Uds. | Largo | Parcial |
|---|---|---|---|
| conexion CPM con IGA | 1 | 5 | 5.00 |
| Total |  |  | 5 |

**D18H0111** ud Cuadro de IGA
1 ud × 287.99 = 287.99
Cuadro de protección para puerta mecánica, compuesto por caja con puerta, diferencial de 4x40A, interruptor automático magnetotérmico de 4x25A, protector de sobretensiones 1P+N, 20 kA, tipo 2, y pequeño material. Instalado y conexionado.

| Código | Ud | Descripción | Rendimiento | Precio | Importe |
|---|---|---|---|---|---|
| M01B0070 | h | Oficial electricista | 1 | 17.53 | 17.53 |
| M01B0080 | h | Ayudante electricista | 1 | 16.5 | 16.50 |
| E22HD0122 | ud | Interruptor automático magnetotérmico 3P+N x 40 A, Gewiss (material; 04/12/2023) | 1 | 180.32 | 180.32 |
| E22FC0430 | ud | Caja p/cuadro distrib. empotr IP40, 8 mód, pta transp bl, Gewis 40 CDi- CDKi (material; 19/12/2014) | 1 | 14.11 | 14.11 |
| E22HH0130 | ud | Portafusible seccionable 1P+N, 14x51, 690 V, 50 A, Gewiss (material; 22/04/2016) | 1 | 36.9 | 36.90 |
| E22HH0150 | ud | Fusible 14X51 gG 50A (material; 22/04/2016) | 2 | 4.38 | 8.76 |
| %CI | % | Costes indirectos | 3 % | 274.12 | 8.22 |
| %MA | % | Medios auxiliares y resto de obra | 2 % | 282.34 | 5.65 |
|  |  | Total |  |  | 287.99 |

Datos técnicos: Coste energético 13.86 MJ; Emisión de CO2 13.86 kg

| Medición | Uds. | Parcial |
|---|---|---|
| IGA previo al Autotransformador | 1 | 1.00 |
| Total |  | 1 |

**D18H0030** ud Cuadro gral de fuerza motriz p/grupo de presión, sobretensiones tipo 1+2
1 ud × 1372 = 1372.00
Cuadro general de fuerza motriz para grupo de presión, compuesto de caja con puerta, interruptor automático 3P+Nx40 A, diferencial de 4x40 A, protector de sobretensiones 3P+N, 12,5 kA, tipo 1+2, y pequeño material. Instalado y conexionado.

| Código | Ud | Descripción | Rendimiento | Precio | Importe |
|---|---|---|---|---|---|
| M01B0070 | h | Oficial electricista | 1.1 | 17.53 | 19.28 |
| M01B0080 | h | Ayudante electricista | 1.1 | 16.5 | 18.15 |
| E22HD0100 | ud | Interruptor automático magnetotérmico 3P+N x 40 A, Gewiss (material; 25/04/2023) | 2 | 42.68 | 85.36 |
| E22HC0040 | ud | Interrup diferencial terc 4x40A sensib 30 mA, Gewiss (material; 25/04/2023) | 2 | 53.85 | 107.70 |
| E22FC0420 | ud | Caja p/cuadro distrib. sobrepuest IP40, 24 mód, pta transp gris, Gewis 40 CDi- CDKi (material; 04/12/2023) | 1 | 145.65 | 145.65 |
| E22HG0030 | ud | Protector de sobretensiones 3P+N, 12,5 kA, tipo 1+2, Gewiss (material; 22/04/2016) | 1 | 780 | 780.00 |
| E22HH0120 | ud | Portafusible seccionable 1P+N, 22x58, 690 V, 100 A, Gewiss (material; 22/04/2016) | 2 | 61.8 | 123.60 |
| E22HH0140 | ud | Fusible 22X58 gG 100A (material; 22/04/2016) | 4 | 4.67 | 18.68 |
| E22HD0010 | ud | Interrupt automát magnet 1P+N x 10 A, 6kA, Gewiss (material; 09/04/2024) | 1 | 3.75 | 3.75 |
| E22HD0020 | ud | Interrupt automát magnet 1P+N x 16 A, 6kA, Gewiss (material; 09/04/2024) | 1 | 3.75 | 3.75 |
| %CI | % | Costes indirectos | 3 % | 1305.92 | 39.18 |
| %MA | % | Medios auxiliares y resto de obra | 2 % | 1345.10 | 26.90 |
|  |  | Total |  |  | 1372 |

Datos técnicos: Coste energético 66.08 MJ; Emisión de CO2 66.08 kg

| Medición | Uds. | Parcial |
|---|---|---|
| cuadro general | 1 | 1.00 |
| Total |  | 1 |

**D18H0100** ud Transformador trifáscio reversible 230V a 400 V. 10 KVA
1 ud × 787.32 = 787.32
Ud. Autotransformador trifásico para cambio de tensión, tipo seco, reversible, capaz de generar neutro a la vez que transforman el valor de la tensión. Son indicados cuando se requiera adaptar la tensión de una forma económica, sin separación galvánica. Su campo de aplicación habitual es la adaptación de tensiones en maquinas, bombas, motores, etc.. Se suministran en caja metálica que proporciona un grado de aislamiento IP-23, conexión mediante bornas.
Fabricados con chapa magnética de bajas pérdidas y con devanados de hilo de cobre, proporcionando un alto rendimiento.
Características técnicas:
Referencia: ADB31002623
Bobinados: Clase térmica N 200ºC.
Relación de transformación 230/400V y neutro. Reversible.
Potencia: 10 KVA.
Intensidad aparente:
400Vac: 14.5A
230Vac: 25.1A
Frecuencia: 50/60Hz.
Conexión: Yn0.
Tensión de prueba: 3KV entre bobinados y masa.
Aislantes: Clase térmica F 155ºC Y H 180ºC.
Protección: IP-23 (Caja metálica).
Temperatura ambiente: TA=25ºC.
Refrigeración: ANAN (Aire natural).
Certificado: UNE-EN 61558, UNE-EN 60076.
Incluido parte proporcional de pequeño material para conexionado. Totalmente instalado, conexionado y funcionando.

| Código | Ud | Descripción | Rendimiento | Precio | Importe |
|---|---|---|---|---|---|
| M01B0070 | h | Oficial electricista | 1.1 | 17.53 | 19.28 |
| M01B0080 | h | Ayudante electricista | 1.1 | 16.5 | 18.15 |
| E22TR10KVA | ud | Transformador trifáscio reversible 230V a 400 V. 10 KVA (material; 05/03/2024) | 1 | 586.32 | 586.32 |
| E22PR63A | ud. | Protección contra sobrecarga de 25A (material; 05/03/2024) | 1 | 125.65 | 125.65 |
| %CI | % | Costes indirectos | 3 % | 749.40 | 22.48 |
| %MA | % | Medios auxiliares y resto de obra | 2 % | 771.88 | 15.44 |
|  |  | Total |  |  | 787.32 |

Datos técnicos: Coste energético 37.91 MJ; Emisión de CO2 37.91 kg

| Medición | Uds. | Parcial |
|---|---|---|
| Instalado entre el IGA y ell C.G. | 1 | 1.00 |
| Total |  | 1 |

**D18JAA0010** ud Punto de luz sencillo Gewiss Dahlia
1 ud × 68.21 = 68.21
Precios: Presupuesto 68.21; CIEC VIALES 2024 68.45
Punto de luz sencillo en alumbrado interior, con caja, mecanismo y placa Gewiss Dahlia o equivalente, con p.p. de tubo flexible corrugado (s/norma UNE-EN 61386-22) D 20 mm, cableado con cable cobre H07Z1-K (AS), 750 V, norma UNE 211002, CPR Cca-s1b,d1,a1 de 1,5 mm², caja de derivación empotrada y pequeño material, incluso apertura de rozas y recibido de tubos y cajas. Instalado s/RBT-02.

| Código | Ud | Descripción | Rendimiento | Precio | Importe |
|---|---|---|---|---|---|
| M01B0070 | h | Oficial electricista | 0.4 | 17.53 | 7.01 |
| M01B0080 | h | Ayudante electricista | 0.4 | 16.5 | 6.60 |
| E22JAB0010 | ud | Placa 2 mód blanco leche, Gewiss Dahlia (material; 10/03/2011) | 1 | 1.7 | 1.70 |
| E22FE0010 | ud | Caja empotrar universal enlazable 60 mm (material; 09/04/2024) | 1 | 0.61 | 0.61 |
| E22CAD0410 | m | Tubo de PVC flexible, corrugado, reforzado D20 mm categ 2321 (material; 26/02/2020) | 8 | 0.72 | 5.76 |
| E22IA0020 | m | Conductor cobre H07Z1-K(AS), 750 V, CPR Cca-s1b,d1,a1 unipolar 1,5 mm² (material; 09/04/2024) | 24 | 0.22 | 5.28 |
| A07B0010 | m | Apertura y sellado de rozas en fábricas de bloques de hormigón | 8 | 4 | 32.00 |
| E22JAA0010 | ud | Interruptor 1P. 10 A, 2 mód blanco Gewiss Dahlia (material; 09/04/2024) | 1 | 3.4 | 3.40 |
| E22FD0020 | ud | Caja deriv 100x100x50 mm IP 55, Gewiss (material; 09/04/2024) | 1 | 5.85 | 5.85 |
|  |  | Total |  |  | 68.21 |

Datos técnicos: Coste energético 1.44 MJ; Emisión de CO2 1.44 kg

| Medición | Uds. | Parcial |
|---|---|---|
| alumbrado interior nicho | 1 | 1.00 |
| Total |  | 1 |

**D18JEA0100** ud Toma de corriente schuko c/seg 16 A Gewiss Dahlia
1 ud × 55.1 = 55.10
Precios: Presupuesto 55.1; CIEC VIALES 2024 55.25
Toma de corriente empotrada schuko de 16 A toma de tierra lateral y dispositivo de seguridad, instalada con cable de cobre H07Z1-K (AS), 750 V, norma UNE 211002, CPR Cca-s1b,d1,a1 de 2,5 mm² de sección nominal, empotrado y aislado bajo tubo flexible corrugado (s/norma UNE-EN 61386-22) D 20 mm, incluso caja, mecanismo y placa Gewiss Gewiss Dahlia o equivalente, caja de derivación empotrada y pequeño material, incluso apertura de rozas y recibido de tubos y cajas, s/RBT-02.

| Código | Ud | Descripción | Rendimiento | Precio | Importe |
|---|---|---|---|---|---|
| M01B0070 | h | Oficial electricista | 0.4 | 17.53 | 7.01 |
| M01B0080 | h | Ayudante electricista | 0.4 | 16.5 | 6.60 |
| E22JAB0010 | ud | Placa 2 mód blanco leche, Gewiss Dahlia | 1 | 1.7 | 1.70 |
| E22FE0010 | ud | Caja empotrar universal enlazable 60 mm | 1 | 0.61 | 0.61 |
| E22JAA0080 | ud | Toma corriente Schuko 16A 2 mód blanco Gewiss Dahlia (material; 09/04/2024) | 1 | 4.48 | 4.48 |
| E22CAD0410 | m | Tubo de PVC flexible, corrugado, reforzado D20 mm categ 2321 | 5 | 0.72 | 3.60 |
| A07B0010 | m | Apertura y sellado de rozas en fábricas de bloques de hormigón | 5 | 4 | 20.00 |
| E22IA0030 | m | Conductor cobre H07Z1-K(AS),750 V, CPR Cca-s1b,d1,a1 unipolar 2,5 mm² (material; 09/04/2024) | 15 | 0.35 | 5.25 |
| E22FD0020 | ud | Caja deriv 100x100x50 mm IP 55, Gewiss | 1 | 5.85 | 5.85 |
|  |  | Total |  |  | 55.1 |

Datos técnicos: Coste energético 0.9 MJ; Emisión de CO2 0.9 kg

| Medición | Uds. | Parcial |
|---|---|---|
| Toma corriente interior nicho | 1 | 1.00 |
| Total |  | 1 |

### C06.3 OBRA CIVIL
Importe: Presupuesto 2929.2; CIEC VIALES 2024 2934.41
Datos técnicos: Coste energético 140.73 MJ; Emisión de CO2 140.73 kg

**D02C0010** m³ Excav. en zanjas, pozos cualquier terreno, medios mecánicos
8 m³ × 21.32 = 170.56

| Medición | Uds. | Largo | Ancho | Alto | Parcial |
|---|---|---|---|---|---|
| Cruce de alczada para acometida | 1 | 10 | 0.8 | 1 | 8.00 |
| Total |  |  |  |  | 8 |

**MH-20zanja** m³ Hormigón HM-20/B/20/X0 relleno zanjas
8 m³ × 144.11 = 1152.88

| Medición | Uds. | Largo | Ancho | Alto | Parcial |
|---|---|---|---|---|---|
| En base para nicho | 1 | 10 | 0.8 | 1 | 8.00 |
| Total |  |  |  |  | 8 |

**D29JCA0030** ud Arqueta registro inst. eléctr., de polipropileno, de 40x40x40 cm
1 ud × 105.01 = 105.01
Precios: Presupuesto 105.01; CIEC VIALES 2024 105.18
Arqueta prefabricada de registro de instalaciones eléctricas de 40x40 y 40 cm de profundidad, Gewiss o equivalente, de polipropileno de una sola pieza, con marco en la parte superior y tapa de polipropileno reforzado de 40x40 cm, i/p.p. de material auxiliar, excavación, relleno y compactado de tierra, transporte del sobrante y acometida y remate de tubos.

| Código | Ud | Descripción | Rendimiento | Precio | Importe |
|---|---|---|---|---|---|
| E22DA0040 | ud | Arqueta poliprop 40x40x40 cm i/tapa PP reforz, Gewiss (material; 25/04/2023) | 1 | 77.6 | 77.600 |
| M01A0010 | h | Oficial primera | 0.5 | 17.53 | 8.765 |
| M01A0030 | h | Peón | 0.5 | 16.5 | 8.250 |
| QBE0010 | h | Pisón mecánico (maquinaria; 25/04/2023) | 0.2 | 11.08 | 2.216 |
| %CI | % | Costes indirectos | 3 % | 96.831 | 2.905 |
| %MA | % | Medios auxiliares y resto de obra | 2 % | 99.736 | 1.995 |
| A06B0010 | m³ | Excavación en zanjas y pozos. (04/12/2023; Presupuesto 13.01; CIEC VIALES 2024 13.01) | 0.252 | 13.01 | 3.279 |
|  |  | Total |  |  | 105.01 |

Datos técnicos: Coste energético 4.91 MJ; Emisión de CO2 4.91 kg

| Medición | Uds. | Parcial |
|---|---|---|
| Conexión Cuadro control - EBAR | 1 | 1.00 |
| Total |  | 1 |

**D29JAA0020** m Canalización enterrada B.T. PVC rígido, 1 D 110 mm
5 m × 16.43 = 82.15
Precios: Presupuesto 16.43; CIEC VIALES 2024 16.71
Canalización enterrada de 1 tubo de PVC rígido D 110 mm, para distribución de líneas eléctricas de B.T., incluso alambre guía colocado y protección con hormigón, s/RBT-02.

| Código | Ud | Descripción | Rendimiento | Precio | Importe |
|---|---|---|---|---|---|
| M01A0010 | h | Oficial primera | 0.1 | 17.53 | 1.75 |
| M01A0030 | h | Peón | 0.2 | 16.5 | 3.30 |
| E22CAE0120 | m | Tubo PVC rígido D 110 mm G.P. 7 (material; 25/04/2023) | 1 | 7.11 | 7.11 |
| E22CAF0010 | m | Alambre guía 2 mm galvanizado | 1 | 0.23 | 0.23 |
| %CI | % | Costes indirectos | 3 % | 12.39 | 0.37 |
| %MA | % | Medios auxiliares y resto de obra | 2 % | 12.76 | 0.26 |
| A03A0010 | m³ | Hormigón en masa de fck= 10 N/mm² | 0.03 | 113.53 | 3.41 |
|  |  | Total |  |  | 16.43 |

Datos técnicos: Coste energético 0.78 MJ; Emisión de CO2 0.78 kg

| Medición | Uds. | Largo | Parcial |
|---|---|---|---|
| Conexión Cuadro de Control - EBAR | 1 | 5 | 5.00 |
| Total |  |  | 5 |

**D07AA0030** m² Fábrica bl.hueco sencillo 15x25x50 cm
6.46 m² × 28.48 = 183.98
Precios: Presupuesto 28.48; CIEC VIALES 2024 28.71
Fábrica de bloques huecos de hormigón vibrado de 15 cm de espesor (15x25x50), con marcado CE, según UNE-EN 771-3, recibidos con mortero industrial M 2,5, con marcado CE s/UNE-EN 998-2, incluso replanteo, aplomado, nivelado, humedecido, grapas metálicas de unión a la estructura, ejecución de jambas y encuentros y parte proporcional de armadura de refuerzo de acero B 500 SD.

| Código | Ud | Descripción | Rendimiento | Precio | Importe |
|---|---|---|---|---|---|
| M01A0010 | h | Oficial primera | 0.35 | 17.53 | 6.14 |
| M01A0030 | h | Peón | 0.35 | 16.5 | 5.78 |
| E10AB0030 | ud | Bloque de hormigón de áridos de picón 15x25x50 cm, CE cat. I / II (material; 09/04/2024) | 8.4 | 1.25 | 10.50 |
| E10CB0010 | m | Fleje metálico perforado. (material; 09/04/2024) | 0.5 | 0.37 | 0.19 |
| E31CD0030 | ud | Andamio para interiores verticales. (material; 09/04/2024) | 0.001 | 27.05 | 0.03 |
| %CI | % | Costes indirectos | 3 % | 22.64 | 0.68 |
| %MA | % | Medios auxiliares y resto de obra | 2 % | 23.32 | 0.47 |
| A02A0120 | m³ | Mortero industrial M 2,5 (Presupuesto 313.36; CIEC VIALES 2024 313.4) | 0.014 | 313.36 | 4.39 |
| A04A0040 | kg | Acero corrugado B 500 SD, elaborado y colocado. (Presupuesto 1.99; CIEC VIALES 2024 1.99) | 0.15 | 1.99 | 0.30 |
|  |  | Total |  |  | 28.48 |

Datos técnicos: Coste energético 1.38 MJ; Emisión de CO2 1.38 kg

| Medición | Uds. | Largo | Alto | Parcial |
|---|---|---|---|---|
| muros laterales nicho | 2 | 0.5 | 1.9 | 1.90 |
| muro trasero nicho | 1 | 2.4 | 1.9 | 4.56 |
| Subtotal |  |  |  | 6.46 |
| Total |  |  |  | 6.46 |

**D07AA0050** m² Fábrica bl.hueco sencillo 9x25x50 cm
0.95 m² × 22.86 = 21.72
Precios: Presupuesto 22.86; CIEC VIALES 2024 23.03
Fábrica de bloques huecos de hormigón vibrado de 9 cm de espesor (9x25x50), con marcado CE, según UNE-EN 771-3, recibidos con mortero industrial M 2,5, con marcado CE s/UNE-EN 998-2, incluso replanteo, aplomado, nivelado, humedecido, grapas metálicas de unión a la estructura, ejecución de jambas y encuentros y parte proporcional de armadura de refuerzo de acero B 500 SD.

| Código | Ud | Descripción | Rendimiento | Precio | Importe |
|---|---|---|---|---|---|
| M01A0010 | h | Oficial primera | 0.3 | 17.53 | 5.26 |
| M01A0030 | h | Peón | 0.3 | 16.5 | 4.95 |
| E10AB0050 | ud | Bloque de hormigón de áridos de picón 9x25x50 cm, CE cat. I / II | 8.4 | 0.96 | 8.06 |
| E10CB0010 | m | Fleje metálico perforado. | 0.5 | 0.37 | 0.19 |
| E31CD0030 | ud | Andamio para interiores verticales. | 0.001 | 27.05 | 0.03 |
| %CI | % | Costes indirectos | 3 % | 18.49 | 0.55 |
| %MA | % | Medios auxiliares y resto de obra | 2 % | 19.04 | 0.38 |
| A04A0040 | kg | Acero corrugado B 500 SD, elaborado y colocado. | 0.15 | 1.99 | 0.30 |
| A02A0120 | m³ | Mortero industrial M 2,5 | 0.01 | 313.36 | 3.13 |
|  |  | Total |  |  | 22.86 |

Datos técnicos: Coste energético 1.09 MJ; Emisión de CO2 1.09 kg

| Medición | Uds. | Largo | Alto | Parcial |
|---|---|---|---|---|
| tabique interior nicho | 1 | 0.5 | 1.9 | 0.95 |
| Total |  |  |  | 0.95 |

**D07L0080** m² Enfosc maestread fratasado horiz exter.acabd mort 1:5
14.82 m² × 26.83 = 397.62
Precios: Presupuesto 26.83; CIEC VIALES 2024 27.01
Enfoscado maestreado fratasado en paramentos horizontales exteriores, con mortero 1:5 de cemento y arena, acabado con mortero de cemento y arena fina, incluso remate de huecos y aristas, limpieza y humedecido del soporte.

| Código | Ud | Descripción | Rendimiento | Precio | Importe |
|---|---|---|---|---|---|
| M01A0010 | h | Oficial primera | 0.67 | 17.53 | 11.75 |
| M01A0030 | h | Peón | 0.67 | 16.5 | 11.06 |
| E01E0010 | m³ | Agua | 0.005 | 2.21 | 0.01 |
| %CI | % | Costes indirectos | 3 % | 22.82 | 0.68 |
| %MA | % | Medios auxiliares y resto de obra | 2 % | 23.50 | 0.47 |
| A02A0030 | m³ | Mortero 1:5 de cemento | 0.015 | 134.12 | 2.01 |
| A02D0030 | m³ | Mortero bastardo 1:2:10, cemento, cal y arena fina (Presupuesto 170.78; CIEC VIALES 2024 172.11) | 0.005 | 170.78 | 0.85 |
|  |  | Total |  |  | 26.83 |

Datos técnicos: Coste energético 1.29 MJ; Emisión de CO2 1.29 kg

| Medición | Uds. | Largo | Alto | Parcial |
|---|---|---|---|---|
| enfoscado exterior |  |  |  |  |
| muros laterales nicho | 2 | 0.5 | 1.9 | 1.90 |
| muro trasero nicho | 1 | 2.4 | 1.9 | 4.56 |
| Enfoscado interior |  |  |  |  |
| muros laterales nicho | 2 | 0.5 | 1.9 | 1.90 |
| muro trasero nicho | 1 | 2.4 | 1.9 | 4.56 |
| tabique interior nicho | 2 | 0.5 | 1.9 | 1.90 |
| Subtotal |  |  |  | 14.82 |
| Total |  |  |  | 14.82 |

**D07I0010** m Dintel horm armado 20x50 HA-25/P/16/X0 4D12
2.4 m × 77.63 = 186.31
Precios: Presupuesto 77.63; CIEC VIALES 2024 80.44
Dintel de hormigón armado de 20x50 cm, con hormigón HA-25/P/16/X0, armado con 4 D 12, estribos D 6 c/ 20 cm, incluso separadores, encofrado y desencofrado, vertido, vibrado y curado.

| Código | Ud | Descripción | Rendimiento | Precio | Importe |
|---|---|---|---|---|---|
| M01A0010 | h | Oficial primera | 0.77 | 17.53 | 13.50 |
| M01A0030 | h | Peón | 0.59 | 16.5 | 9.74 |
| QBA0010 | h | Vibrador eléctrico (maquinaria; 09/04/2024) | 0.07 | 7.55 | 0.53 |
| E13DA0030 | ud | Separ. plást. arm. horiz. D=0-30 r 30 mm (material; 09/04/2024) | 4 | 0.16 | 0.64 |
| %CI | % | Costes indirectos | 3 % | 24.41 | 0.73 |
| %MA | % | Medios auxiliares y resto de obra | 2 % | 25.14 | 0.50 |
| A03A0080 | m³ | Hormigón en masa HM-25/P/16/X0 (Presupuesto 137.72; CIEC VIALES 2024 139.6) | 0.1 | 137.72 | 13.77 |
| A04A0040 | kg | Acero corrugado B 500 SD, elaborado y colocado. | 4.5 | 1.99 | 8.96 |
| A05AG0040 | m² | Encofrado y desencofrado dinteles (Presupuesto 20.9; CIEC VIALES 2024 20.9) | 1.4 | 20.9 | 29.26 |
|  |  | Total |  |  | 77.63 |

Datos técnicos: Coste energético 3.73 MJ; Emisión de CO2 3.73 kg

| Medición | Uds. | Largo | Parcial |
|---|---|---|---|
| parte superiori nicho | 1 | 2.4 | 2.40 |
| Total |  |  | 2.4 |

**D07JA0040** ud Recibido precerco exterior <2,0 m²
1 ud × 32.4 = 32.40
Precios: Presupuesto 32.4; CIEC VIALES 2024 32.52
Recibido de precercos exteriores menores de 2 m², con mortero de cemento 1:5, incluso anclajes, cajeado de la fábrica y aplomado.

| Código | Ud | Descripción | Rendimiento | Precio | Importe |
|---|---|---|---|---|---|
| M01A0010 | h | Oficial primera | 0.75 | 17.53 | 13.15 |
| M01A0030 | h | Peón | 0.75 | 16.5 | 12.38 |
| E01MA0010 | kg | Clavos 3" (material; 09/04/2024) | 0.09 | 2.82 | 0.25 |
| E18JA0305 | l | Masilla poliuretano, PUMALASTIC-PU (material; 24/04/2014) | 0.43 | 7.6 | 3.27 |
| %CI | % | Costes indirectos | 3 % | 29.05 | 0.87 |
| %MA | % | Medios auxiliares y resto de obra | 2 % | 29.92 | 0.60 |
| A02A0030 | m³ | Mortero 1:5 de cemento | 0.014 | 134.12 | 1.88 |
|  |  | Total |  |  | 32.4 |

Datos técnicos: Coste energético 1.56 MJ; Emisión de CO2 1.56 kg

| Medición | Uds. | Parcial |
|---|---|---|
| Puerta de una hoja | 1 | 1.00 |
| Total |  | 1 |

**D07JA0050** ud Recibido precerco exterior 2 a 4 m²
1 ud × 46.07 = 46.07
Precios: Presupuesto 46.07; CIEC VIALES 2024 46.2
Recibido de precercos exteriores de 2 a 4 m², con mortero de cemento 1:5, incluso anclajes, cajeado de la fábrica y aplomado.

| Código | Ud | Descripción | Rendimiento | Precio | Importe |
|---|---|---|---|---|---|
| M01A0010 | h | Oficial primera | 1.1 | 17.53 | 19.28 |
| M01A0030 | h | Peón | 1.1 | 16.5 | 18.15 |
| E01MA0010 | kg | Clavos 3" | 0.1 | 2.82 | 0.28 |
| E18JA0305 | l | Masilla poliuretano, PUMALASTIC-PU | 0.54 | 7.6 | 4.10 |
| %CI | % | Costes indirectos | 3 % | 41.81 | 1.25 |
| %MA | % | Medios auxiliares y resto de obra | 2 % | 43.06 | 0.86 |
| A02A0030 | m³ | Mortero 1:5 de cemento | 0.016 | 134.12 | 2.15 |
|  |  | Total |  |  | 46.07 |

Datos técnicos: Coste energético 2.22 MJ; Emisión de CO2 2.22 kg

| Medición | Uds. | Parcial |
|---|---|---|
| Puerta de dos hojas | 1 | 1.00 |
| Total |  | 1 |

**D25ABA0010** ud Pta. met. multiusos 1 H, c/vent. med. standard 700x1500 mm, galv. Ensamblada AC
1 ud × 165.19 = 165.19
Precios: Presupuesto 165.19; CIEC VIALES 2024 165.19
Puerta metálica para nicho electricidad, de una hoja abatible, AC ventilada, de medidas standard 700x1500 mm (ext. marco) y 38 mm de espesor, formada por hoja constituida por dos chapas de acero galvanizado de e=0,5 mm, ensambladas entre sí sin soldadura, relleno de poliuretano de alta densidad por inyección, calada para ventilación superior e inferior, tornillería métrica, 3 bisagras de acero galvanizado de e=2,5 mm de fabricación propia, con marco tipo CS4 de e=1,0 mm, con garras de acero para fijación a obra, cerradura embutida de la compañçia suministradora con cierre a un punto, con tirador metálico, Incluso triángulo señalización riesgo electrico incluso ajuste y colocación.

| Código | Ud | Descripción | Rendimiento | Precio | Importe |
|---|---|---|---|---|---|
| E04ABA0020 | ud | Pta. met. multiusos 1 H, c/vent. med. standard 700x1500 mm, galv. Ensamblada AC (material; 09/04/2024) | 1 | 123.2 | 123.20 |
| M01A0010 | h | Oficial primera | 1 | 17.53 | 17.53 |
| M01A0030 | h | Peón | 1 | 16.5 | 16.50 |
| %CI | % | Costes indirectos | 3 % | 157.23 | 4.72 |
| %MA | % | Medios auxiliares y resto de obra | 2 % | 161.95 | 3.24 |
|  |  | Total |  |  | 165.19 |

Datos técnicos: Coste energético 7.95 MJ; Emisión de CO2 7.95 kg

| Medición | Uds. | Parcial |
|---|---|---|
| puerta CS + CPM | 1 | 1.00 |
| Total |  | 1 |

**D25ABB0010** ud Pta. met. multiusos 2 H, c/vent. med. standard 1550x1500 mm, galv. Ensamblada AC
1 ud × 385.31 = 385.31
Precios: Presupuesto 385.31; CIEC VIALES 2024 385.31
Puerta metálica para nicho electricidad, de dos hojas abatibles, AC ventilada, de medidas standard 1550x1500 mm (ext. marco) y 38 mm de espesor, formada por hojas constituidas por dos chapas de acero galvanizado de e=0,5 mm, ensambladas entre sí sin soldadura, relleno de poliuretano de alta densidad por inyección, caladas para ventilación superior e inferior, tornillería métrica, 3 bisagras (por hoja) de acero galvanizado de e=2,5 mm de fabricación propia, con marco tipo CS4 de e=1,0 mm, con garras de acero para fijación a obra, cerradura embutida estandar de Ayto de la Vega de San Mateo, con tiradores metálicos, Incluso triángulo señalización riesgo electrico, pasadores en canto de la hoja inactiva, incluso ajuste y colocación.

| Código | Ud | Descripción | Rendimiento | Precio | Importe |
|---|---|---|---|---|---|
| E04ABB0030 | ud | Pta. met. multiusos 2 H, c/vent. med. standard 1550x1500 mm, galv. Ensamblada AC (material; 09/04/2024) | 1 | 315.7 | 315.70 |
| M01A0010 | h | Oficial primera | 1.5 | 17.53 | 26.30 |
| M01A0030 | h | Peón | 1.5 | 16.5 | 24.75 |
| %CI | % | Costes indirectos | 3 % | 366.75 | 11.00 |
| %MA | % | Medios auxiliares y resto de obra | 2 % | 377.75 | 7.56 |
|  |  | Total |  |  | 385.31 |

Datos técnicos: Coste energético 18.57 MJ; Emisión de CO2 18.57 kg

| Medición | Uds. | Parcial |
|---|---|---|
| Puerta Cuadro General y COntrol Bombeo | 1 | 1.00 |
| Total |  | 1 |

## C07 GESTION DE RESIDUOS
Importe: Presupuesto 7990.15; CIEC VIALES 2024 7990.15
Datos técnicos: Coste energético 232.73 MJ; Emisión de CO2 232.73 kg

**D37CA0010** t Coste vertido de tierras y piedras a instalación de valorización
459.5 t × 12.36 = 5679.42
Precios: Presupuesto 12.36; CIEC VIALES 2024 12.36
Entrega de tierras y piedras sin sustancias peligrosas (tasa vertido), con código 170504 según la Lista Europea de Residuos (LER) publicada por Orden MAM/304/2002, a gestor de residuos autorizado por la Consejería de Medio Ambiente, para operaciones de valorización o eliminación, según RD 105/2008 y la Ley 22/2011.

| Código | Ud | Descripción | Rendimiento | Precio | Importe |
|---|---|---|---|---|---|
| E41CA0050 | t | Tasa gestor autorizado tierras y piedras sin contaminar, LER 170504 (material; 04/12/2023; Presupuesto 12; CIEC VIALES 2024 12) | 1 | 12 | 12.00 |
| %CI | % | Costes indirectos | 3 % | 12.00 | 0.36 |
|  |  | Total |  |  | 12.36 |

Datos técnicos: Coste energético 0.36 MJ; Emisión de CO2 0.36 kg

| Medición | Uds. | Largo | Ancho | Parcial |
|---|---|---|---|---|
|  | 1 | 338.28 | 1.8 | 608.90 |
|  | -1 | 100.02 | 1.8 | -180.04 |
| EBAR | 1 | 10 | 1.8 | 18.00 |
| Previsión reposicion muros mampostería | 0.1 | 70.2 | 1.8 | 12.64 |
| Subtotal |  |  |  | 459.50 |
| Total |  |  |  | 459.5 |

**D37CB0010** t Coste entrega residuos de hormigón a instalación de valorización
64.66 t × 12.36 = 799.20
Precios: Presupuesto 12.36; CIEC VIALES 2024 12.36
Coste de entrega de residuos de hormigón limpios (tasa vertido), con código 170101 según la Lista Europea de Residuos (LER) publicada por Orden MAM/304/2002, a gestor de residuos autorizado por la Consejería de Medio Ambiente, para operaciones de valorización o eliminación, según RD 105/2008 y la Ley 22/2011.

| Código | Ud | Descripción | Rendimiento | Precio | Importe |
|---|---|---|---|---|---|
| E41CA0010 | t | Tasa gestor aut. valorización residuos hormigón, LER 170101 (material; 04/12/2023; Presupuesto 12; CIEC VIALES 2024 12) | 1 | 12 | 12.00 |
| %CI | % | Costes indirectos | 3 % | 12.00 | 0.36 |
|  |  | Total |  |  | 12.36 |

Datos técnicos: Coste energético 0.36 MJ; Emisión de CO2 0.36 kg

| Medición | Uds. | Largo | Ancho | Parcial |
|---|---|---|---|---|
|  | 1 | 26.94 | 2.4 | 64.66 |
| Total |  |  |  | 64.66 |

**D37CB0040** t Coste entrega residuos mezclados inertes a instalación de valorización
1 t × 17.51 = 17.51
Precios: Presupuesto 17.51; CIEC VIALES 2024 17.51
Coste de entrega de residuos mezclados de hormigón, ladrillos, tejas y materiales cerámicos limpios, sin residuos de yeso o escayola, sin asfalto y sin hormigón armado, (tasa vertido), con código 170107 según la Lista Europea de Residuos (LER) publicada por Orden MAM/304/2002, a gestor de residuos autorizado por la Consejería de Medio Ambiente, para operaciones de valorización o eliminación, según RD 105/2008 y la Ley 22/2011.

| Código | Ud | Descripción | Rendimiento | Precio | Importe |
|---|---|---|---|---|---|
| E41CA0040 | t | Tasa gestor aut. valorización residuos mezclados inertes, LER 170107 (material; 04/12/2023; Presupuesto 17; CIEC VIALES 2024 17) | 1 | 17 | 17.00 |
| %CI | % | Costes indirectos | 3 % | 17.00 | 0.51 |
|  |  | Total |  |  | 17.51 |

Datos técnicos: Coste energético 0.51 MJ; Emisión de CO2 0.51 kg

**D37CB0060** t Coste entrega residuos escombro sucio a instalación de valorización
1 t × 26.78 = 26.78
Precios: Presupuesto 26.78; CIEC VIALES 2024 26.78
Coste de entrega de residuos mezclados de construcción y demolición distintos de los especificados en los códigos 17 09 01, 17 09 02 y 17 09 03, que contengan restos de hormigón armado, yeso o similar (sin restos de papel, cartón, madera, plástico...), (tasa vertido), con código 170904 según la Lista Europea de Residuos (LER) publicada por Orden MAM/304/2002, a gestor de residuos autorizado por la Consejería de Medio Ambiente, para operaciones de valorización o eliminación, según RD 105/2008 y la Ley 22/2011.

| Código | Ud | Descripción | Rendimiento | Precio | Importe |
|---|---|---|---|---|---|
| E41CA0045 | t | Tasa gestor aut. valorización residuos escombro sucio a granel, LER 170904 (material; 04/12/2023; Presupuesto 26; CIEC VIALES 2024 26) | 1 | 26 | 26.00 |
| %CI | % | Costes indirectos | 3 % | 26.00 | 0.78 |
|  |  | Total |  |  | 26.78 |

Datos técnicos: Coste energético 0.78 MJ; Emisión de CO2 0.78 kg

**D37CC0020** t Coste entrega residuos de mezclas bituminosas a instalación de valorización
101.75 t × 14.42 = 1467.24
Precios: Presupuesto 14.42; CIEC VIALES 2024 14.42
Coste de entrega de residuos de mezclas bituminosas sin contenido en alquitrán de hulla (tasa vertido), con código 170302 según la Lista Europea de Residuos (LER) publicada por Orden MAM/304/2002, a gestor de residuos autorizado por la Consejería de Medio Ambiente, para operaciones de valorización o eliminación, según RD 105/2008 y la Ley 22/2011.

| Código | Ud | Descripción | Rendimiento | Precio | Importe |
|---|---|---|---|---|---|
| E41CA0090 | t | Tasa gestor aut. valorización resid. mez. bitum. asfalto sin cont. en hulla, LER 170302 (material; 31/03/2023; Presupuesto 14; CIEC VIALES 2024 14) | 1 | 14 | 14.00 |
| %CI | % | Costes indirectos | 3 % | 14.00 | 0.42 |
|  |  | Total |  |  | 14.42 |

Datos técnicos: Coste energético 0.42 MJ; Emisión de CO2 0.42 kg

| Medición | Uds. | Largo | Ancho | Parcial |
|---|---|---|---|---|
|  | 1 | 44.24 | 2.3 | 101.75 |
| Total |  |  |  | 101.75 |

## C08 SEGURIDAD Y SALUD (27/10/2000)
Importe: Presupuesto 5664.18; CIEC VIALES 2024 5671.05
Datos técnicos: Coste energético 167.25 MJ; Emisión de CO2 167.25 kg

### D32A PROTECCIONES INDIVIDUALES (27/10/2000)
Importe: 594.03
Datos técnicos: Coste energético 17.25 MJ; Emisión de CO2 17.25 kg

**06.01.01** Ud Casco de seguridad
5 Ud × 10.17 = 50.85
Casco de seguridad con arnés de adaptacion, homologado. B.O.E. 30-12-74 y Ordenanza General de Seguridad e Higiene del 9-3-71 Art. 143 MT-1. Norma UNE-EN 397

| Código | Ud | Descripción | Rendimiento | Precio | Importe |
|---|---|---|---|---|---|
| P99.09 | Ud | Casco seguridad homologado (material; 04/12/2023) | 1 | 9.87 | 9.87 |
| %CI | % | Costes indirectos | 3 % | 9.87 | 0.30 |
|  |  | Total |  |  | 10.17 |

Datos técnicos: Coste energético 0.3 MJ; Emisión de CO2 0.3 kg
Claves: casco de segurid

**06.01.02** Ud Gafa anti-partículas, de policarbonato
5 Ud × 11.33 = 56.65
Gafas protectoras contra impactos, incoloras, homologadas. B.O.E. 17-8-78 y Ordenanza General de Seguridad e Higiene del 9-3-71 Art. 145-146 MT-16

| Código | Ud | Descripción | Rendimiento | Precio | Importe |
|---|---|---|---|---|---|
| P99.11 | Ud | Gafa antipartículas policarbonato (material; 04/12/2023) | 1 | 11 | 11.00 |
| %CI | % | Costes indirectos | 3 % | 11.00 | 0.33 |
|  |  | Total |  |  | 11.33 |

Datos técnicos: Coste energético 0.33 MJ; Emisión de CO2 0.33 kg

**06.01.03** Ud Protectores auditivos
5 Ud × 10.93 = 54.65
Protectores auditivos con arnés a la nuca. B.O.E. 1-9-75. Ordenanza General S. H. de 9-3-71, art. 147 MT-2.

| Código | Ud | Descripción | Rendimiento | Precio | Importe |
|---|---|---|---|---|---|
| P99.10 | Ud | Protectores auditivos (material; 08/07/2007) | 1 | 10.61 | 10.61 |
| %CI | % | Costes indirectos | 3 % | 10.61 | 0.32 |
|  |  | Total |  |  | 10.93 |

Datos técnicos: Coste energético 0.33 MJ; Emisión de CO2 0.33 kg
Claves: protectores audi

**06.01.04** Ud Par de guantes de uso general
10 Ud × 7.37 = 73.70
Par de guantes de uso general, en lona y serraje.

| Código | Ud | Descripción | Rendimiento | Precio | Importe |
|---|---|---|---|---|---|
| P99.19 | Ud | Par guantes uso general (material; 08/02/2021) | 1 | 7.15 | 7.150 |
| %CI | % | Costes indirectos | 3 % | 7.150 | 0.215 |
|  |  | Total |  |  | 7.37 |

Datos técnicos: Coste energético 0.21 MJ; Emisión de CO2 0.21 kg
Claves: guantes de uso g

**06.01.05** Ud Par de botas de PVC para agua, caña baja
5 Ud × 15.82 = 79.10
Par de botas de PVC para agua, caña baja, homologada CE s/normativa vigente. Certificado CE. s/R.D. 773/97 y R.D. 1407/92.

| Código | Ud | Descripción | Rendimiento | Precio | Importe |
|---|---|---|---|---|---|
| P99.15 | Ud | Par de botas agua PVC caña baja, CE. (material; 08/02/2021) | 1 | 15.36 | 15.36 |
| %CI | % | Costes indirectos | 3 % | 15.36 | 0.46 |
|  |  | Total |  |  | 15.82 |

Datos técnicos: Coste energético 0.45 MJ; Emisión de CO2 0.45 kg

**06.01.06** Ud Par de botas de seguridad
5 Ud × 26.78 = 133.90
Par de botas de seguridad con plantilla y puntera de acero Tipo S3,Certificado CE. s/R.D. 773/97 y R.D. 1407/92.

| Código | Ud | Descripción | Rendimiento | Precio | Importe |
|---|---|---|---|---|---|
| P99.18 | Ud | Par botas c/puntera metálica (material; 04/12/2023) | 1 | 26 | 26.00 |
| %CI | % | Costes indirectos | 3 % | 26.00 | 0.78 |
|  |  | Total |  |  | 26.78 |

Datos técnicos: Coste energético 0.78 MJ; Emisión de CO2 0.78 kg
Claves: botas de segurid

**06.01.07** Ud Mascarilla antipolvo (27/10/2000)
10 Ud × 7.6 = 76.00
Mascarilla antipolvo.Caja compuesta por paquetes de 25 mascarillas.

| Código | Ud | Descripción | Rendimiento | Precio | Importe |
|---|---|---|---|---|---|
| P99.20 | Ud | Mascarilla antipolvo. (material; 27/10/2000) | 1 | 7.38 | 7.38 |
| %CI | % | Costes indirectos | 3 % | 7.38 | 0.22 |
|  |  | Total |  |  | 7.6 |

Datos técnicos: Coste energético 0.21 MJ; Emisión de CO2 0.21 kg

**06.01.08** Ud Gafa tractorista securizada hermética
1 Ud × 12.98 = 12.98
Gafa tractorista o conductor de minidumper, securizada hermética, homologada CE s/normativa vigente.

| Código | Ud | Descripción | Rendimiento | Precio | Importe |
|---|---|---|---|---|---|
| P99.14 | Ud | Gafa tractorista securizada hermética. CE. (material; 23/05/2008) | 1 | 12.6 | 12.60 |
| %CI | % | Costes indirectos | 3 % | 12.60 | 0.38 |
|  |  | Total |  |  | 12.98 |

Datos técnicos: Coste energético 0.39 MJ; Emisión de CO2 0.39 kg

**06.01.09** Ud Cinturón tractorista (27/10/2000)
1 Ud × 12.4 = 12.40

| Código | Ud | Descripción | Rendimiento | Precio | Importe |
|---|---|---|---|---|---|
| P99.21 | Ud | Cinturón tractorista (material; 27/10/2000) | 1 | 12.04 | 12.04 |
| %CI | % | Costes indirectos | 3 % | 12.04 | 0.36 |
|  |  | Total |  |  | 12.4 |

Datos técnicos: Coste energético 0.36 MJ; Emisión de CO2 0.36 kg

**06.01.10** Ud Chaleco reflectante
5 Ud × 8.76 = 43.80
Chaleco reflectante CE s/normativa vigente.

| Código | Ud | Descripción | Rendimiento | Precio | Importe |
|---|---|---|---|---|---|
| P99.12 | Ud | Chaleco reflectante (material; 08/02/2021) | 1 | 8.5 | 8.50 |
| %CI | % | Costes indirectos | 3 % | 8.50 | 0.26 |
|  |  | Total |  |  | 8.76 |

Datos técnicos: Coste energético 0.27 MJ; Emisión de CO2 0.27 kg

### D32B PROTECCIONES COLECTIVAS
Importe: Presupuesto 897.34; CIEC VIALES 2024 897.34
Datos técnicos: Coste energético 26.04 MJ; Emisión de CO2 26.04 kg

**D32BB0010** m Valla cerram obras malla electros de acero galv h=2 m
10 m × 20.67 = 206.70
Precios: Presupuesto 20.67; CIEC VIALES 2024 20.67
Valla para cerramiento de obras y cerramientos provisionales, de h=2 m, realizado con paneles de malla electrosoldada de acero galvanizado de 3,5x2 m y postes de tubo de ø=40 mm unidos a la malla mediante soldadura, y bases de hormigón armado, i/accesorios de fijación, totalmente montada.

| Código | Ud | Descripción | Rendimiento | Precio | Importe |
|---|---|---|---|---|---|
| M01A0010 | h | Oficial primera | 0.15 | 17.53 | 2.63 |
| M01A0030 | h | Peón | 0.15 | 16.5 | 2.48 |
| E38BB0040 | ud | Valla cerram obras malla electros de acero galv de 3,5x2 m i/postes (material; 31/03/2023; Presupuesto 41.71; CIEC VIALES 2024 41.71) | 0.29 | 41.71 | 12.10 |
| E38BB0050 | ud | Base p/cerramiento de obras de hormigón armado (material; 25/04/2014; Presupuesto 9.86; CIEC VIALES 2024 9.86) | 0.29 | 9.86 | 2.86 |
| %CI | % | Costes indirectos | 3 % | 20.07 | 0.60 |
|  |  | Total |  |  | 20.67 |

Datos técnicos: Coste energético 0.6 MJ; Emisión de CO2 0.6 kg

**D32BB0040** ud Valla metálica modular, tipo Ayuntamiento, de 2,50x1,10 m
4 ud × 6.58 = 26.32
Precios: Presupuesto 6.58; CIEC VIALES 2024 6.58
Valla metálica modular, tipo Ayuntamiento, de 2,50 de largo y 1,10 m de altura, (amortización = 10 %), incluso colocación y posterior retirada.

| Código | Ud | Descripción | Rendimiento | Precio | Importe |
|---|---|---|---|---|---|
| M01A0030 | h | Peón | 0.1 | 16.5 | 1.65 |
| E38BB0010 | ud | Valla metálica amarilla de 2,50x1 m (material; 31/03/2023; Presupuesto 47.38; CIEC VIALES 2024 47.38) | 0.1 | 47.38 | 4.74 |
| %CI | % | Costes indirectos | 3 % | 6.39 | 0.19 |
|  |  | Total |  |  | 6.58 |

Datos técnicos: Coste energético 0.18 MJ; Emisión de CO2 0.18 kg

**06.02.03** Ud Pasarela metalica de 1,50 x 0,90 X 1,00 metros con barandilla (Hasta 500 Kg)
2 Ud × 332.16 = 664.32
Precios: Presupuesto 332.16; CIEC VIALES 2024 332.16
Pasarela metalica de certificada con acreditación CE., con barandillas de 1,50 metros de largo, 0,90 metros de anchura y 1,00 m. de altura, con travesaño central, rodapiés laterales de 150 mm. de altura, 4 asas de transporte, pintadas al horno epoxi-poliéster, superficie antideslizante, sin desniveles mediante chapas con certificado CE. incluso traslado y colocacion. Carga maxima 500 kG uniformemente repartidos. Incluidos todos los cambios y traslados de situacion motivados por el desarrollo de las obras. UNE-EN 12811-1 del 2005, 12811-2 del 2005, 12811-3 del 2003 y UNE-EN13374 del 2003. Certificado CE de toda la estructura i/ señalización en la misma.

| Código | Ud | Descripción | Rendimiento | Precio | Importe |
|---|---|---|---|---|---|
| P99.24 | Ud | Pasarela metalica certificada 1,50 x 0,90 x 1,00 metros con barandilla (material; 08/02/2021) | 1 | 320 | 320.00 |
| M01A0030 | h | Peón | 0.15 | 16.5 | 2.48 |
| %CI | % | Costes indirectos | 3 % | 322.48 | 9.67 |
|  |  | Total |  |  | 332.16 |

Datos técnicos: Coste energético 9.66 MJ; Emisión de CO2 9.66 kg

### D32C SEÑALIZACIÓN DE SEGURIDAD Y SALUD
Importe: Presupuesto 727.15; CIEC VIALES 2024 723.94
Datos técnicos: Coste energético 22.13 MJ; Emisión de CO2 22.13 kg

**D32CA0010** ud Señal de cartel obras, PVC, sin soporte metálico
1 ud × 10.09 = 10.09
Precios: Presupuesto 10.09; CIEC VIALES 2024 10.09
Señal de cartel de obras, de PVC, sin soporte metálico, (amortización = 100 %), incluso colocación y desmontaje.

| Código | Ud | Descripción | Rendimiento | Precio | Importe |
|---|---|---|---|---|---|
| M01A0030 | h | Peón | 0.2 | 16.5 | 3.30 |
| E38CA0030 | ud | Señal cartel obras, PVC, 45x30 cm (material; 31/03/2023; Presupuesto 6.5; CIEC VIALES 2024 6.5) | 1 | 6.5 | 6.50 |
| %CI | % | Costes indirectos | 3 % | 9.80 | 0.29 |
|  |  | Total |  |  | 10.09 |

Datos técnicos: Coste energético 0.3 MJ; Emisión de CO2 0.3 kg

**D32CA0020** ud Cartel indicativo de riesgo de PVC, sin soporte metálico
1 ud × 3.43 = 3.43
Precios: Presupuesto 3.43
Cinta de balizamiento, bicolor (rojo y blanco), (amortización = 100 %), incluso colocación y desmontaje.

**D32CA0030** ud Cartel indicativo de riesgo de PVC, con soporte metálico
1 ud × 52.43 = 52.43
Precios: Presupuesto 52.43; CIEC VIALES 2024 52.65
Cartel indicativo de riesgo, con soporte metálico de 1,3 m de altura, (amortización = 100 %) incluso colocación, apertura de pozo, hormigón de fijación, y desmontado.

| Código | Ud | Descripción | Rendimiento | Precio | Importe |
|---|---|---|---|---|---|
| M01A0030 | h | Peón | 0.2 | 16.5 | 3.30 |
| E38CA0020 | ud | Señal obligatoriedad, prohibición y peligro (material; 31/03/2023; Presupuesto 2.64; CIEC VIALES 2024 2.64) | 1 | 2.64 | 2.64 |
| E38CA0010 | ud | Soporte metálico para señal (trípode portátil) (material; 31/03/2023; Presupuesto 32.79; CIEC VIALES 2024 32.79) | 1 | 32.79 | 32.79 |
| A03A0010 | m³ | Hormigón en masa de fck= 10 N/mm² | 0.064 | 113.53 | 7.27 |
| A06B0020 | m³ | Excavación manual en pozos. (31/03/2023; Presupuesto 76.6; CIEC VIALES 2024 76.6) | 0.064 | 76.6 | 4.90 |
| %CI | % | Costes indirectos | 3 % | 50.90 | 1.53 |
|  |  | Total |  |  | 52.43 |

Datos técnicos: Coste energético 1.67 MJ; Emisión de CO2 1.67 kg

**D32CB0030** ud Cono de señalización reflectante
10 ud × 11.55 = 115.50
Precios: Presupuesto 11.55; CIEC VIALES 2024 11.55
Cono de señalización reflectante de 60 cm de altura, incluso colocación y posterior retirada.

| Código | Ud | Descripción | Rendimiento | Precio | Importe |
|---|---|---|---|---|---|
| M01A0030 | h | Peón | 0.05 | 16.5 | 0.83 |
| E38CB0060 | ud | Cono de señalización reflectante 50 cm (material; 31/03/2023; Presupuesto 10.38; CIEC VIALES 2024 10.38) | 1 | 10.38 | 10.38 |
| %CI | % | Costes indirectos | 3 % | 11.21 | 0.34 |
|  |  | Total |  |  | 11.55 |

Datos técnicos: Coste energético 0.33 MJ; Emisión de CO2 0.33 kg

**D32CB0040** ud Lámpara para señalización de obras con soporte metálico
2 ud × 28.31 = 56.62
Precios: Presupuesto 28.31; CIEC VIALES 2024 28.31
Lámpara para señalización de obras con soporte metálico y pilas, i/colocación y desmontaje.

| Código | Ud | Descripción | Rendimiento | Precio | Importe |
|---|---|---|---|---|---|
| M01A0030 | h | Peón | 0.05 | 16.5 | 0.83 |
| E38CB0050 | ud | Lámpara intermitente p/señaliz. obras (material; 31/03/2023; Presupuesto 26.65; CIEC VIALES 2024 26.65) | 1 | 26.65 | 26.65 |
| %CI | % | Costes indirectos | 3 % | 27.48 | 0.82 |
|  |  | Total |  |  | 28.31 |

Datos técnicos: Coste energético 0.81 MJ; Emisión de CO2 0.81 kg

**06.03.06** ml Malla de señalización de 1,5 m de altura con redondo o similar
90 ml × 4.76 = 428.40
Precios: Presupuesto 4.76; CIEC VIALES 2024 4.76
, ca_'f1a baja, homologada CE s/normativa vigente. Certificado CE. s/R.D. 773/97 y R.D. 1407/92._par
}

| Código | Ud | Descripción | Rendimiento | Precio | Importe |
|---|---|---|---|---|---|
| M01A0030 | h | Peón | 0.1 | 16.5 | 1.65 |
| P99.39 | ml | Malla de señalización de polietileno de alta densidad (200 g/m²), (material; 22/03/2016) | 1 | 0.8 | 0.80 |
| P99.74 | Kg | Acero corrugado B 500 S varios diametros manipulado en taller (material; 04/12/2023) | 1.815 | 1.1 | 2.00 |
| P99.65 | Ud | Brida de nylon, de 4,8x200 mm. (material; 08/02/2021) | 3.78 | 0.03 | 0.11 |
| P99.73 | ud | Setas Protectora para redondo de ferralla (material; 20/06/2014) | 0.42 | 0.15 | 0.06 |
| %CI | % | Costes indirectos | 3 % | 4.62 | 0.14 |
|  |  | Total |  |  | 4.76 |

Datos técnicos: Coste energético 0.15 MJ; Emisión de CO2 0.15 kg

**06.03.07** Ud Cartel de Señalización de cualquier tamaño o contenido
2 Ud × 3.25 = 6.50
Señalización de cualquier medida y tipologia colocada sobre paramento verticial según indicaciones del CSS.

| Código | Ud | Descripción | Rendimiento | Precio | Importe |
|---|---|---|---|---|---|
| P99.58 | Ud | Cartel Indicativo (material; 08/02/2021) | 1 | 1.5 | 1.500 |
| O1 | h | Peón de cualquier oficio (mano de obra; 30/10/2024) | 0.1 | 16.5 | 1.650 |
| %CI | % | Costes indirectos | 3 % | 3.150 | 0.095 |
|  |  | Total |  |  | 3.25 |

Datos técnicos: Coste energético 0.09 MJ; Emisión de CO2 0.09 kg

**06.03.08** Ud Cartel explicativo de corte o desvio
2 Ud × 27.09 = 54.18
Ud de cartel explicativo de color amarillo con letras negras que explica el corte o desvio necesario, temaño 2x1.5, con poste incluidos

| Código | Ud | Descripción | Rendimiento | Precio | Importe |
|---|---|---|---|---|---|
| O1 | h | Peón de cualquier oficio | 0.1 | 16.5 | 1.65 |
| P99.41 | Ud | Cartel Rectangular 2x1.5cmm reflex (material; 08/10/2020) | 1 | 12.65 | 12.65 |
| P99.81 | ml | Tuberia de acero galbanizado 2" (material; 24/08/2017) | 1 | 12 | 12.00 |
| %CI | % | Costes indirectos | 3 % | 26.30 | 0.79 |
|  |  | Total |  |  | 27.09 |

Datos técnicos: Coste energético 0.78 MJ; Emisión de CO2 0.78 kg

### D32D INSTALACIONES PROVISIONALES
Importe: Presupuesto 2257.43; CIEC VIALES 2024 2257.43
Datos técnicos: Coste energético 65.79 MJ; Emisión de CO2 65.79 kg

**D32DA0030** ud Transporte a obra, descarga y recogida caseta provisional obra.
1 ud × 244.11 = 244.11
Precios: Presupuesto 244.11; CIEC VIALES 2024 244.11
Transporte a obra, descarga y posterior recogida de caseta provisional de obra.

| Código | Ud | Descripción | Rendimiento | Precio | Importe |
|---|---|---|---|---|---|
| E38DA0030 | ud | Transp., descarga y post. recogida caseta obra (material; 31/03/2023; Presupuesto 204; CIEC VIALES 2024 204) | 1 | 204 | 204.00 |
| M01A0030 | h | Peón | 2 | 16.5 | 33.00 |
| %CI | % | Costes indirectos | 3 % | 237.00 | 7.11 |
|  |  | Total |  |  | 244.11 |

Datos técnicos: Coste energético 7.11 MJ; Emisión de CO2 7.11 kg

**D32DA0020** ud Caseta prefabricada para vestuario, comedor
4 ud × 345.12 = 1380.48
Precios: Presupuesto 345.12; CIEC VIALES 2024 345.12
Caseta prefabricada para vestuario, comedor, de 6,00 x 2,40 x 2,40 m con estructura metálica de perfiles conformados en frio, con cerramiento y techo a base de chapa greca de 23 mm de espesor, prelacado a ambas caras, piso de plancha metálica acabado con PVC, 2 ud de ventanas de hojas correderas de aluminio con rejas y cristales armados, y 1 ud de puerta de perfilería soldada de apertura exterior con cerradura. Alquiler mensual.

| Código | Ud | Descripción | Rendimiento | Precio | Importe |
|---|---|---|---|---|---|
| E38DA0020 | ud | Caseta tipo vest., almacén o comedor, 6x2,4x2,4 m (material; 31/03/2023; Presupuesto 3350.72; CIEC VIALES 2024 3350.72) | 0.1 | 3350.72 | 335.07 |
| %CI | % | Costes indirectos | 3 % | 335.07 | 10.05 |
|  |  | Total |  |  | 345.12 |

Datos técnicos: Coste energético 10.05 MJ; Emisión de CO2 10.05 kg

**06.04.02** mes Baño quimico
4 mes × 158.21 = 632.84
Caseta prefabricada con Baño Quimico. con estructura metálica de perfiles conformados en frio, con cerramiento y techo a base de chapa greca de 23 mm de espesor, prelacado a ambas caras, piso de plancha metálica acabado con PVC, y 1 ud de puerta de perfilería soldada de apertura exterior con cerradura, Incluida conexión a la red existente o fosa.. Para la duración total de la obra, se supone un 20% de amortización del precio por el uso en esta obra.

| Código | Ud | Descripción | Rendimiento | Precio | Importe |
|---|---|---|---|---|---|
| P99.650 | Ud | Mes de alquiler de Baño Químico (material; 02/06/2021) | 1 | 153.6 | 153.60 |
| %CI | % | Costes indirectos | 3 % | 153.60 | 4.61 |
|  |  | Total |  |  | 158.21 |

Datos técnicos: Coste energético 4.62 MJ; Emisión de CO2 4.62 kg

### D32E PRIMEROS AUXILIOS
Importe: Presupuesto 100.39; CIEC VIALES 2024 100.39
Datos técnicos: Coste energético 3.88 MJ; Emisión de CO2 3.88 kg

**D32E0010** ud Botiquín metálico tipo maletín, con contenido sanitario
1 ud × 51.38 = 51.38
Precios: Presupuesto 51.38; CIEC VIALES 2024 51.38
Botiquín metálico tipo maletín, preparado para colgar en pared, con contenido sanitario completo según ordenanzas.

| Código | Ud | Descripción | Rendimiento | Precio | Importe |
|---|---|---|---|---|---|
| E38E0010 | ud | Botiquín metál. tipo maletín c/contenido (material; 31/03/2023; Presupuesto 49.88; CIEC VIALES 2024 49.88) | 1 | 49.88 | 49.88 |
| %CI | % | Costes indirectos | 3 % | 49.88 | 1.50 |
|  |  | Total |  |  | 51.38 |

Datos técnicos: Coste energético 1.5 MJ; Emisión de CO2 1.5 kg

**06.05.02** Ud Extintor portátil de polvo
1 Ud × 49.01 = 49.01
Extintor portátil de polvo químico seco contra fuego A B C, de 9 kg, eficacia 34A-233B, tipo Aéro-Feu o similar, colocado, incluídas fijaciones a la pared y acabados s/NTE-IPF-38.

| Código | Ud | Descripción | Rendimiento | Precio | Importe |
|---|---|---|---|---|---|
| P99.55 | Ud | Extintor de polvo 9 Kg, ABCE, Aéro-Feu. (material; 03/04/2012) | 1 | 45 | 45.00 |
| O1 | h | Peón de cualquier oficio | 0.1 | 16.5 | 1.65 |
| %MA | % | Medios auxiliares y resto de obra | 2 % | 46.65 | 0.93 |
| %CI | % | Costes indirectos | 3 % | 47.58 | 1.43 |
|  |  | Total |  |  | 49.01 |

Datos técnicos: Coste energético 2.38 MJ; Emisión de CO2 2.38 kg

### D32F MANO DE OBRA DE SEGURIDAD
Importe: Presupuesto 1087.84; CIEC VIALES 2024 1097.92
Datos técnicos: Coste energético 32.16 MJ; Emisión de CO2 32.16 kg

**D32F0010** h Hora de cuadrilla p/conservación y mantenimiento protecciones
16 h × 33.99 = 543.84
Precios: Presupuesto 33.99; CIEC VIALES 2024 34.62
Hora de cuadrilla de seguridad formada por un oficial de 1ª y un peón, para conservación y mantenimiento de protecciones.

| Código | Ud | Descripción | Rendimiento | Precio | Importe |
|---|---|---|---|---|---|
| M01A0020 | h | Oficial segunda (mano de obra; 30/10/2024; Presupuesto 16.5; CIEC VIALES 2024 17.11) | 1 | 16.5 | 16.50 |
| M01A0030 | h | Peón | 1 | 16.5 | 16.50 |
| %CI | % | Costes indirectos | 3 % | 33.00 | 0.99 |
|  |  | Total |  |  | 33.99 |

Datos técnicos: Coste energético 0.99 MJ; Emisión de CO2 0.99 kg

**D32F0020** h Hora de peón, p/conservación y limpieza de inst. personal
32 h × 17 = 544.00
Precios: Presupuesto 17; CIEC VIALES 2024 17
Hora de peón, para conservación y limpieza de instalaciones de personal.

| Código | Ud | Descripción | Rendimiento | Precio | Importe |
|---|---|---|---|---|---|
| M01A0030 | h | Peón | 1 | 16.5 | 16.50 |
| %CI | % | Costes indirectos | 3 % | 16.50 | 0.50 |
|  |  | Total |  |  | 17 |

Datos técnicos: Coste energético 0.51 MJ; Emisión de CO2 0.51 kg

| Medición | Uds. | Largo | Parcial |
|---|---|---|---|
|  | 4 | 8 | 32.00 |
| Total |  |  | 32 |

**E38CB0020** m Cinta bicolor rojo-blanco, balizamiento (material; 31/03/2023)
Precios: Presupuesto 0.07; CIEC VIALES 2024 0.07
Cinta bicolor rojo-blanco, de balizamiento, en rollos de 250 m.

## Mediciones

**D02C0010** m³ Excav. en zanjas, pozos cualquier terreno, medios mecánicos
10 m³ × 21.32

| Medición | Uds. | Largo | Ancho | Alto | Parcial |
|---|---|---|---|---|---|
|  | 1 | 2 | 2 | 2.5 | 10.00 |
| Total |  |  |  |  | 10 |

**MH-20zanja** m³ Hormigón HM-20/B/20/X0 relleno zanjas
7.5 m³ × 144.11

| Medición | Uds. | Largo | Ancho | Alto | Parcial |
|---|---|---|---|---|---|
|  | 1 | 2 | 2 | 2.5 | 10.00 |
|  | -1 | 1.32 |  | 2.5 | -3.30 |
|  | 1 | 2 | 2 | 0.2 | 0.80 |
| Subtotal |  |  |  |  | 7.50 |
| Total |  |  |  |  | 7.5 |

## Precios auxiliares

**A06D0020** m³ Carga mecánica, transporte tierras vertedero, camión, máx. 10 km
Precios: Presupuesto 12.15; CIEC VIALES 2024 12.16
Carga mecánica y transporte de tierras a vertedero, con camión de 18 Tn, con un recorrido máximo de 10 Km.

| Código | Ud | Descripción | Rendimiento | Precio | Importe |
|---|---|---|---|---|---|
| M01A0030 | h | Peón | 0.376 | 16.5 | 6.20 |
| QAA0070 | h | Pala cargadora sobre neumáticos, 96 kW, peso en orden de trabajo 10968 kg (maquinaria; 31/03/2023; Presupuesto 44.1; CIEC VIALES 2024 44.83) | 0.015 | 44.1 | 0.66 |
| QAB0030 | h | Camión basculante 15 t | 0.12 | 39.15 | 4.70 |
| %CI | % | Costes indirectos | 3 % | 11.56 | 0.35 |
| %MA | % | Medios auxiliares y resto de obra | 2 % | 11.91 | 0.24 |
|  |  | Total |  |  | 12.15 |

Datos técnicos: Coste energético 0.6 MJ; Emisión de CO2 0.6 kg

**A06C0030** m³ Relleno localizado con material de excavación.
Precios: Presupuesto 9.55; CIEC VIALES 2024 9.58
Relleno localizado con material procedente de la excavación, compactado por capas de 30 cm, al proctor modificado del 95 %, incluso riego.

| Código | Ud | Descripción | Rendimiento | Precio | Importe |
|---|---|---|---|---|---|
| M01A0030 | h | Peón | 0.376 | 16.5 | 6.20 |
| QAA0020 | h | Retroexcavadora 72 kW | 0.05 | 37.87 | 1.89 |
| QBD0020 | h | Compactador manual, tipo pequeño de rodillo vibrante de 0,60 t | 0.08 | 6.96 | 0.56 |
| E01E0010 | m³ | Agua | 0.2 | 2.21 | 0.44 |
| %CI | % | Costes indirectos | 3 % | 9.09 | 0.27 |
| %MA | % | Medios auxiliares y resto de obra | 2 % | 9.36 | 0.19 |
|  |  | Total |  |  | 9.55 |

Datos técnicos: Coste energético 0.45 MJ; Emisión de CO2 0.45 kg

**A03A0060** m³ Hormigón en masa HM-20/P/16/X0 (03/07/2012)
Precios: Presupuesto 129.19; CIEC VIALES 2024 133.43
Hormigón en masa HM-20/P/16/X0, confeccionado con hormigonera.

| Código | Ud | Descripción | Rendimiento | Precio | Importe |
|---|---|---|---|---|---|
| M01A0030 | h | Peón | 2 | 16.5 | 33.00 |
| E01BA0040 | t | Cemento puzolánico, CEM VI/B (P) 32,5 R, granel (material; 03/07/2012; Presupuesto 167.21; CIEC VIALES 2024 173.71) | 0.35 | 167.21 | 58.52 |
| E01CA0010 | t | Arena seca | 0.65 | 19.44 | 12.64 |
| E01CB0070 | t | Arido machaqueo 4-16 mm (material; 31/03/2023; Presupuesto 16.5; CIEC VIALES 2024 17.5) | 1.3 | 16.5 | 21.45 |
| E01E0010 | m³ | Agua | 0.2 | 2.21 | 0.44 |
| QAD0010 | h | Hormigonera portátil 250 l | 0.5 | 6.28 | 3.14 |
|  |  | Total |  |  | 129.19 |

**A05AG0020** m² Encofrado y desencof. en paredes de arquetas, cámaras y sótanos.
Precios: Presupuesto 22.04; CIEC VIALES 2024 22.04

| Código | Ud | Descripción | Rendimiento | Precio | Importe |
|---|---|---|---|---|---|
| M01A0010 | h | Oficial primera | 0.47 | 17.53 | 8.24 |
| M01A0030 | h | Peón | 0.47 | 16.5 | 7.76 |
| E01IB0010 | m³ | Madera pino gallego en tablas 25 mm (material; 31/03/2023; Presupuesto 350; CIEC VIALES 2024 350) | 0.013 | 350 | 4.55 |
| E01IA0110 | m³ | Madera pino gallego (material; 31/03/2023; Presupuesto 375; CIEC VIALES 2024 375) | 0.001 | 375 | 0.38 |
| E01MA0020 | kg | Clavos 2" (material; 31/03/2023; Presupuesto 2.5; CIEC VIALES 2024 2.5) | 0.02 | 2.5 | 0.05 |
| %CI | % | Costes indirectos | 3 % | 20.98 | 0.63 |
| %MA | % | Medios auxiliares y resto de obra | 2 % | 21.61 | 0.43 |
|  |  | Total |  |  | 22.04 |

Datos técnicos: Coste energético 1.07 MJ; Emisión de CO2 1.07 kg

**D02C0030** m³ Excav. manual en zanjas terreno compacto.
Precios: Presupuesto 42.66; CIEC VIALES 2024 42.66
Excavación manual en zanjas en terreno compacto, hasta una profundidad de 1,50 m, con extracción de tierras al borde. La medición se hará sobre perfil.

| Código | Ud | Descripción | Rendimiento | Precio | Importe |
|---|---|---|---|---|---|
| M01A0030 | h | Peón | 0.9 | 16.5 | 14.85 |
| QBB0010 | h | Compresor caudal 2,5 m³/min 2 martillos. | 1.9 | 13.55 | 25.75 |
| %CI | % | Costes indirectos | 3 % | 40.60 | 1.22 |
| %MA | % | Medios auxiliares y resto de obra | 2 % | 41.82 | 0.84 |
|  |  | Total |  |  | 42.66 |

Datos técnicos: Coste energético 2.07 MJ; Emisión de CO2 2.07 kg

**A03A0030** m³ Hormigón en masa de fck= 15 N/mm²
Precios: Presupuesto 120.2; CIEC VIALES 2024 124.01
Hormigón en masa de fck= 15 N/mm², árido machaqueo 16 mm máx., confeccionado con hormigonera.

| Código | Ud | Descripción | Rendimiento | Precio | Importe |
|---|---|---|---|---|---|
| M01A0030 | h | Peón | 2 | 16.5 | 33.00 |
| E01BA0040 | t | Cemento puzolánico, CEM VI/B (P) 32,5 R, granel | 0.27 | 167.21 | 45.15 |
| E01CA0010 | t | Arena seca | 0.62 | 19.44 | 12.05 |
| E01CB0070 | t | Arido machaqueo 4-16 mm | 1.25 | 16.5 | 20.63 |
| E01E0010 | m³ | Agua | 0.2 | 2.21 | 0.44 |
| QAD0010 | h | Hormigonera portátil 250 l | 0.5 | 6.28 | 3.14 |
| %CI | % | Costes indirectos | 3 % | 114.41 | 3.43 |
| %MA | % | Medios auxiliares y resto de obra | 2 % | 117.84 | 2.36 |
|  |  | Total |  |  | 120.2 |

Datos técnicos: Coste energético 5.78 MJ; Emisión de CO2 5.78 kg

**A02E0040** m³ Mortero 1:3 de cemento e hidrófugo.
Precios: Presupuesto 166.7; CIEC VIALES 2024 169.25
Mortero 1:3 de cemento, arena y aditivo hidrófugo, M 15, confeccionado con hormigonera, s/RC-08.

| Código | Ud | Descripción | Rendimiento | Precio | Importe |
|---|---|---|---|---|---|
| M01A0030 | h | Peón | 2.4 | 16.5 | 39.60 |
| E01BA0040 | t | Cemento puzolánico, CEM VI/B (P) 32,5 R, granel | 0.44 | 167.21 | 73.57 |
| E01CA0020 | m³ | Arena seca | 0.98 | 31.1 | 30.48 |
| E01E0010 | m³ | Agua | 0.26 | 2.21 | 0.57 |
| E01DF0060 | kg | Aditivo hidrofugante, Würth (material; 10/01/2012; Presupuesto 5.14; CIEC VIALES 2024 5.14) | 2.2 | 5.14 | 11.31 |
| QAD0010 | h | Hormigonera portátil 250 l | 0.5 | 6.28 | 3.14 |
| %CI | % | Costes indirectos | 3 % | 158.67 | 4.76 |
| %MA | % | Medios auxiliares y resto de obra | 2 % | 163.43 | 3.27 |
|  |  | Total |  |  | 166.7 |

Datos técnicos: Coste energético 8.03 MJ; Emisión de CO2 8.03 kg

**A030010** m² Encofrado plano oculto de tablero tricapa
Precios: Presupuesto 18.12; CIEC VIALES 2024 18.34
Encofrado plano oculto de madera con tablero tricapa (arquetas...) incluso desencofrado, según Código Estructural.

| Código | Ud | Descripción | Rendimiento | Precio | Importe |
|---|---|---|---|---|---|
| T01G0030 | m² | Tablero tricapa, 10 puestas (material; 29/04/2011; Presupuesto 5.46; CIEC VIALES 2024 5.46) | 1.05 | 5.46 | 5.73 |
| T01G0020 | m³ | Madera escuadrada de 50x150 mm (vigas) (material; 29/04/2011; Presupuesto 416; CIEC VIALES 2024 416) | 0.003 | 416 | 1.25 |
| T170030 | ud | Accesorios para encofrados (material; 29/04/2011; Presupuesto 3.51; CIEC VIALES 2024 3.86) | 0.4 | 3.51 | 1.40 |
| T01D0010 | l | Aceite de desencofrado principalmente encofrados metálicos (material; 29/04/2011; Presupuesto 7.04; CIEC VIALES 2024 7.18) | 0.04 | 7.04 | 0.28 |
| T170010 | ud | Puntales metálicos, 50 puestas (material; 29/04/2011; Presupuesto 0.38; CIEC VIALES 2024 0.42) | 1 | 0.38 | 0.38 |
| U030040 | h | Camión grúa 20 t (maquinaria; 29/04/2011; Presupuesto 37.72; CIEC VIALES 2024 38.45) | 0.05 | 37.72 | 1.89 |
| O010010 | h | Capataz (mano de obra; 30/10/2024; Presupuesto 18.8; CIEC VIALES 2024 18.58) | 0.02 | 18.8 | 0.38 |
| O010020 | h | Oficial primera | 0.15 | 17.53 | 2.63 |
| O010040 | h | Peón | 0.2 | 16.5 | 3.30 |
| %CI | % | Costes indirectos | 3 % | 17.24 | 0.52 |
| %MA | % | Medios auxiliares y resto de obra | 2 % | 17.76 | 0.36 |
|  |  | Total |  |  | 18.12 |

Datos técnicos: Coste energético 0.87 MJ; Emisión de CO2 0.87 kg

**A09B0020** m² Riego de adherencia con emulsión ECR-1 (0,6 kg/m²)
Precios: Presupuesto 2; CIEC VIALES 2024 2.11
Riego de adherencia realizado con emulsión ECR-1 (0,6 kg/m²), extendido.

| Código | Ud | Descripción | Rendimiento | Precio | Importe |
|---|---|---|---|---|---|
| E01KA0030 | kg | Emulsión bituminosa catiónica C60B3 ADH (ECR-1) a granel (material; 31/03/2023; Presupuesto 0.93; CIEC VIALES 2024 1.1) | 0.6 | 0.93 | 0.56 |
| QAF0030 | h | Camión bituminador (maquinaria; 31/03/2023; Presupuesto 49.28; CIEC VIALES 2024 50.01) | 0.02 | 49.28 | 0.99 |
| M01A0010 | h | Oficial primera | 0.01 | 17.53 | 0.18 |
| M01A0030 | h | Peón | 0.01 | 16.5 | 0.17 |
| %CI | % | Costes indirectos | 3 % | 1.90 | 0.06 |
| %MA | % | Medios auxiliares y resto de obra | 2 % | 1.96 | 0.04 |
|  |  | Total |  |  | 2 |

Datos técnicos: Coste energético 0.1 MJ; Emisión de CO2 0.1 kg

**D29FD0110** m² Capa de rodadura de calzada, AC 16 surf D (antiguo D-12) e=6 cm
Precios: Presupuesto 14.43; CIEC VIALES 2024 14.95
Capa de rodadura de calzada, de 6 cm de espesor, realizada con mezcla asfáltica en caliente tipo hormigón bituminoso, densa, AC 16 surf D (antiguo D-12), con marcado CE según UNE-EN 13108-1, puesta en obra, extendida y compactada. Densidad 2,4 t/m³

| Código | Ud | Descripción | Rendimiento | Precio | Importe |
|---|---|---|---|---|---|
| A09C0030 | t | Mezcla asfáltica en caliente, AC 16 surf D (antiguo D-12) (Presupuesto 100.2; CIEC VIALES 2024 103.83) | 0.144 | 100.2 | 14.43 |
|  |  | Total |  |  | 14.43 |

Datos técnicos: Coste energético 0.69 MJ; Emisión de CO2 0.69 kg

**D04EB0420** ud Estación bombeo residuales
Precios: Presupuesto 15230.47; CIEC VIALES 2024 26512.21
Pozo prefabricado de instalación enterrada realizado en material sintético, en conformidad con norma EN 12050-1, marca SULZER modelo Synconta 902B o similar para instalación de dos bombas marca SULZER, modelo PIR-S26/2E-D05x10 con motor de 2,6 KW de potencia nominal en el eje a 2850 rpm, 400 V, 3 ph 50 hz, clase de aislamiento F, protección IP 68. Incluyendo soporte, tuberías y vávulas de cierre en acero inoxidable. Kit de suplemento Riser 1200 mm para pozo. Montada sobre solera de hormigón en masa de 20 cm de espesor, calderería de PVC 75 mm, PN-10 en tramo sumergido y colector de acero inox 316-L de DN-75 mm.
Cuadro eléctrico automatizado de mando, protección y control para dos bombas de 3 Kw, tipo ECP mini, con automata controlador tipo SULZER PC211 o similar, aaranque directo, equipado con diferencial por bomba, modem comunicación de alarmas tipo Hermes LC2, batería 24 v, incluyendo contacto libre potecial, reguladores de nivel.

| Código | Ud | Descripción | Rendimiento | Precio | Importe |
|---|---|---|---|---|---|
| E28KB0010 | ud | Bomba sumergible SULZER PIR-S26/2E-D05*10 3 kw (material; 04/12/2023; Presupuesto 3198.96; CIEC VIALES 2024 3198.96) | 2 | 3198.96 | 6397.92 |
| E28ABB0030 | u | Pozo prefabricado SULZER 902B (material; 04/12/2023; Presupuesto 3644; CIEC VIALES 2024 14533.14) | 1 | 3644 | 3644.00 |
| Kit suplem | u | Kit suplemento 1200 mm para pozo prefabricado (material; 04/12/2023) | 1 | 1562 | 1562.00 |
| E28KC0280 | ud | Cuadro eléctrico HTC/3 (material; 04/12/2023; Presupuesto 1948; CIEC VIALES 2024 1803.38) | 1 | 1948 | 1948.00 |
| modem | u | Modem de comunicación (material; 04/12/2023) | 1 | 945 | 945.00 |
| %CI | % | Costes indirectos | 3 % | 14496.92 | 434.91 |
| %MA | % | Medios auxiliares y resto de obra | 2 % | 14931.83 | 298.64 |
|  |  | Total |  |  | 15230.47 |

Datos técnicos: Coste energético 733.55 MJ; Emisión de CO2 733.55 kg

**A02A0030** m³ Mortero 1:5 de cemento
Precios: Presupuesto 134.12; CIEC VIALES 2024 135.64
Mortero 1:5 de cemento y arena, M-7,5, confeccionado con hormigonera, s/RC-08
.

| Código | Ud | Descripción | Rendimiento | Precio | Importe |
|---|---|---|---|---|---|
| M01A0030 | h | Peón | 2.4 | 16.5 | 39.60 |
| E01BA0040 | t | Cemento puzolánico, CEM VI/B (P) 32,5 R, granel | 0.3 | 167.21 | 50.16 |
| E01CA0020 | m³ | Arena seca | 1.1 | 31.1 | 34.21 |
| E01E0010 | m³ | Agua | 0.25 | 2.21 | 0.55 |
| QAD0010 | h | Hormigonera portátil 250 l | 0.5 | 6.28 | 3.14 |
| %CI | % | Costes indirectos | 3 % | 127.66 | 3.83 |
| %MA | % | Medios auxiliares y resto de obra | 2 % | 131.49 | 2.63 |
|  |  | Total |  |  | 134.12 |

Datos técnicos: Coste energético 6.46 MJ; Emisión de CO2 6.46 kg

**A02A0010** m³ Mortero 1:3 de cemento
Precios: Presupuesto 154.82; CIEC VIALES 2024 157.36
Mortero 1:3 de cemento y arena, M 15, confeccionado con hormigonera, s/RC-08.

| Código | Ud | Descripción | Rendimiento | Precio | Importe |
|---|---|---|---|---|---|
| M01A0030 | h | Peón | 2.4 | 16.5 | 39.60 |
| E01BA0040 | t | Cemento puzolánico, CEM VI/B (P) 32,5 R, granel | 0.44 | 167.21 | 73.57 |
| E01CA0020 | m³ | Arena seca | 0.98 | 31.1 | 30.48 |
| E01E0010 | m³ | Agua | 0.26 | 2.21 | 0.57 |
| QAD0010 | h | Hormigonera portátil 250 l | 0.5 | 6.28 | 3.14 |
| %CI | % | Costes indirectos | 3 % | 147.36 | 4.42 |
| %MA | % | Medios auxiliares y resto de obra | 2 % | 151.78 | 3.04 |
|  |  | Total |  |  | 154.82 |

Datos técnicos: Coste energético 7.45 MJ; Emisión de CO2 7.45 kg

**A03A0010** m³ Hormigón en masa de fck= 10 N/mm²
Precios: Presupuesto 113.53; CIEC VIALES 2024 116.97
Hormigón en masa de fck= 10 N/mm², árido machaqueo 32 mm máx., confeccionado con hormigonera.

| Código | Ud | Descripción | Rendimiento | Precio | Importe |
|---|---|---|---|---|---|
| M01A0030 | h | Peón | 2 | 16.5 | 33.00 |
| E01BA0040 | t | Cemento puzolánico, CEM VI/B (P) 32,5 R, granel | 0.225 | 167.21 | 37.62 |
| E01CA0010 | t | Arena seca | 0.6 | 19.44 | 11.66 |
| E01CB0090 | t | Arido machaqueo 16-32 mm (material; 31/03/2023; Presupuesto 18.5; CIEC VIALES 2024 19.5) | 1.2 | 18.5 | 22.20 |
| E01E0010 | m³ | Agua | 0.2 | 2.21 | 0.44 |
| QAD0010 | h | Hormigonera portátil 250 l | 0.5 | 6.28 | 3.14 |
| %CI | % | Costes indirectos | 3 % | 108.06 | 3.24 |
| %MA | % | Medios auxiliares y resto de obra | 2 % | 111.30 | 2.23 |
|  |  | Total |  |  | 113.53 |

Datos técnicos: Coste energético 5.46 MJ; Emisión de CO2 5.46 kg

**A07B0010** m Apertura y sellado de rozas en fábricas de bloques de hormigón
Precios: Presupuesto 4; CIEC VIALES 2024 4.03
Apertura de rozas en fábricas de bloques de hormigón, con rozadora eléctrica, incluso limpieza y acopio de escombros a pié de carga, sellado con mortero 1:5 de cemento y arena y p.p. de pequeño material.

| Código | Ud | Descripción | Rendimiento | Precio | Importe |
|---|---|---|---|---|---|
| M01A0030 | h | Peón | 0.17 | 16.5 | 2.81 |
| QBH0010 | h | Rozadora eléctrica 220 V (maquinaria; 25/04/2023) | 0.06 | 5.76 | 0.35 |
| %CI | % | Costes indirectos | 3 % | 3.16 | 0.09 |
| %MA | % | Medios auxiliares y resto de obra | 2 % | 3.25 | 0.07 |
| A02A0030 | m³ | Mortero 1:5 de cemento | 0.005 | 134.12 | 0.67 |
|  |  | Total |  |  | 4 |

Datos técnicos: Coste energético 0.18 MJ; Emisión de CO2 0.18 kg

**A06B0010** m³ Excavación en zanjas y pozos. (04/12/2023)
Precios: Presupuesto 13.01; CIEC VIALES 2024 13.01
Excavación en zanjas y pozos en cualquier clase de terreno con extracción de tierras al borde.

| Código | Ud | Descripción | Rendimiento | Precio | Importe |
|---|---|---|---|---|---|
| M01A0030 | h | Peón | 0.1 | 16.5 | 1.65 |
| QAA0020 | h | Retroexcavadora 72 kW | 0.3 | 37.87 | 11.36 |
|  |  | Total |  |  | 13.01 |

**A02A0120** m³ Mortero industrial M 2,5
Precios: Presupuesto 313.36; CIEC VIALES 2024 313.4
Mortero industrial seco M 2,5 (UNE-EN 998-2), confeccionado con hormigonera, s/RC-08.

| Código | Ud | Descripción | Rendimiento | Precio | Importe |
|---|---|---|---|---|---|
| M01A0030 | h | Peón | 2.4 | 16.5 | 39.60 |
| E01FG0090 | kg | Mortero seco M 2,5 p/albañilería (material; 28/04/2010) | 1700 | 0.15 | 255.00 |
| E01E0010 | m³ | Agua | 0.24 | 2.21 | 0.53 |
| QAD0010 | h | Hormigonera portátil 250 l | 0.5 | 6.28 | 3.14 |
| %CI | % | Costes indirectos | 3 % | 298.27 | 8.95 |
| %MA | % | Medios auxiliares y resto de obra | 2 % | 307.22 | 6.14 |
|  |  | Total |  |  | 313.36 |

Datos técnicos: Coste energético 15.08 MJ; Emisión de CO2 15.08 kg

**A04A0040** kg Acero corrugado B 500 SD, elaborado y colocado.
Precios: Presupuesto 1.99; CIEC VIALES 2024 1.99
Acero corrugado B 500 SD, elaborado y colocado, con parte proporcional de despuntes.

| Código | Ud | Descripción | Rendimiento | Precio | Importe |
|---|---|---|---|---|---|
| M01A0010 | h | Oficial primera | 0.02 | 17.53 | 0.35 |
| M01A0030 | h | Peón | 0.02 | 16.5 | 0.33 |
| E01AA0220 | kg | Acero corrugado B 500 SD (precio medio) (material; 14/05/2007) | 1.05 | 1.11 | 1.17 |
| E09A0010 | kg | Alambre de atar de 1,2 mm (material; 09/04/2024) | 0.02 | 2 | 0.04 |
| %CI | % | Costes indirectos | 3 % | 1.89 | 0.06 |
| %MA | % | Medios auxiliares y resto de obra | 2 % | 1.95 | 0.04 |
|  |  | Total |  |  | 1.99 |

Datos técnicos: Coste energético 0.1 MJ; Emisión de CO2 0.1 kg

**A02D0030** m³ Mortero bastardo 1:2:10, cemento, cal y arena fina
Precios: Presupuesto 170.78; CIEC VIALES 2024 172.11
Mortero bastardo 1:2:10 de cemento, cal y arena fina, M 1, confeccionado con hormigonera, s/RC-08.

| Código | Ud | Descripción | Rendimiento | Precio | Importe |
|---|---|---|---|---|---|
| M01A0030 | h | Peón | 2.4 | 16.5 | 39.60 |
| E01BA0040 | t | Cemento puzolánico, CEM VI/B (P) 32,5 R, granel | 0.195 | 167.21 | 32.61 |
| E01CA0050 | m³ | Arena fina de picón. (material; 09/04/2024) | 0.75 | 24.95 | 18.71 |
| E01BB0010 | kg | Cal hidratada, con marcado CE s/UNE-EN 459-1. (material; 09/04/2024) | 207 | 0.32 | 66.24 |
| E01E0010 | m³ | Agua | 0.167 | 2.21 | 0.37 |
| QAD0010 | h | Hormigonera portátil 250 l | 0.8 | 6.28 | 5.02 |
| %CI | % | Costes indirectos | 3 % | 162.55 | 4.88 |
| %MA | % | Medios auxiliares y resto de obra | 2 % | 167.43 | 3.35 |
|  |  | Total |  |  | 170.78 |

Datos técnicos: Coste energético 8.23 MJ; Emisión de CO2 8.23 kg

**A03A0080** m³ Hormigón en masa HM-25/P/16/X0
Precios: Presupuesto 137.72; CIEC VIALES 2024 139.6
Hormigón en masa HM-25/P/16/X0, confeccionado hormigonera.

| Código | Ud | Descripción | Rendimiento | Precio | Importe |
|---|---|---|---|---|---|
| M01A0030 | h | Peón | 2 | 16.5 | 33.00 |
| E01BA0070 | t | Cemento portland, CEM II/A-P 42,5 R, granel (material; 09/04/2024) | 0.333 | 183.71 | 61.18 |
| E01CA0010 | t | Arena seca | 1.261 | 19.44 | 24.51 |
| E01CB0070 | t | Arido machaqueo 4-16 mm | 0.532 | 16.5 | 8.78 |
| E01E0010 | m³ | Agua | 0.216 | 2.21 | 0.48 |
| QAD0010 | h | Hormigonera portátil 250 l | 0.5 | 6.28 | 3.14 |
| %CI | % | Costes indirectos | 3 % | 131.09 | 3.93 |
| %MA | % | Medios auxiliares y resto de obra | 2 % | 135.02 | 2.70 |
|  |  | Total |  |  | 137.72 |

Datos técnicos: Coste energético 6.63 MJ; Emisión de CO2 6.63 kg

**A05AG0040** m² Encofrado y desencofrado dinteles
Precios: Presupuesto 20.9; CIEC VIALES 2024 20.9

| Código | Ud | Descripción | Rendimiento | Precio | Importe |
|---|---|---|---|---|---|
| M01A0010 | h | Oficial primera | 0.55 | 17.53 | 9.64 |
| M01A0030 | h | Peón | 0.55 | 16.5 | 9.08 |
| E31AB0050 | ud | Puntal metál 3 m (50 puestas) (material; 22/10/2013) | 1 | 0.28 | 0.28 |
| E01IB0010 | m³ | Madera pino gallego en tablas 25 mm | 0.002 | 350 | 0.70 |
| E01MA0020 | kg | Clavos 2" | 0.02 | 2.5 | 0.05 |
| E01DB0120 | l | Desencofrante concentrado, D 120, Würth (material; 11/01/2012) | 0.02 | 6.85 | 0.14 |
| %CI | % | Costes indirectos | 3 % | 19.89 | 0.60 |
| %MA | % | Medios auxiliares y resto de obra | 2 % | 20.49 | 0.41 |
|  |  | Total |  |  | 20.9 |

Datos técnicos: Coste energético 1 MJ; Emisión de CO2 1 kg

**A06B0020** m³ Excavación manual en pozos. (31/03/2023)
Precios: Presupuesto 76.6; CIEC VIALES 2024 76.6
Excavación manual en pozos en cualquier clase de terreno con acopio de escombros resultantes al borde.

| Código | Ud | Descripción | Rendimiento | Precio | Importe |
|---|---|---|---|---|---|
| M01A0030 | h | Peón | 3 | 16.5 | 49.50 |
| QBB0010 | h | Compresor caudal 2,5 m³/min 2 martillos. | 2 | 13.55 | 27.10 |
|  |  | Total |  |  | 76.6 |

**A09C0030** t Mezcla asfáltica en caliente, AC 16 surf D (antiguo D-12)
Precios: Presupuesto 100.2; CIEC VIALES 2024 103.83
Mezcla asfáltica en caliente, AC 16 surf D (antiguo D-12), extendida y compactada, incluso fabricación y transporte de planta a obra. Densidad media = 2,40 tm/m³

| Código | Ud | Descripción | Rendimiento | Precio | Importe |
|---|---|---|---|---|---|
| E01CB0010 | t | Arido machaqueo 0-4 mm (material; 31/03/2023; Presupuesto 18.5; CIEC VIALES 2024 19.5) | 0.6 | 18.5 | 11.10 |
| E01CB0030 | t | Arido machaqueo 4-8 mm (material; 31/03/2023; Presupuesto 17; CIEC VIALES 2024 18) | 0.25 | 17 | 4.25 |
| E01CB0050 | t | Arido machaqueo 8-16 mm (material; 31/03/2023; Presupuesto 16.5; CIEC VIALES 2024 17.5) | 0.1 | 16.5 | 1.65 |
| E01BA0040 | t | Cemento puzolánico, CEM VI/B (P) 32,5 R, granel | 0.04 | 167.21 | 6.69 |
| E01KA0010 | t | Betún asfáltico B 50/70, a granel, s/UNE-EN 12591. (material; 31/03/2023; Presupuesto 720; CIEC VIALES 2024 740.26) | 0.07 | 720 | 50.40 |
| QAF0060 | h | Planta de mezclas asfálticas en caliente (maquinaria; 31/03/2023; Presupuesto 370.94; CIEC VIALES 2024 371.77) | 0.02 | 370.94 | 7.42 |
| QAF0050 | h | Extendedora asfálticas de ruedas, 55 kW, peso en orden de trabajo 6600 kg (maquinaria; 31/03/2023; Presupuesto 75.18; CIEC VIALES 2024 75.91) | 0.02 | 75.18 | 1.50 |
| QAA0070 | h | Pala cargadora sobre neumáticos, 96 kW | 0.02 | 44.1 | 0.88 |
| QAF0040 | h | Compactador de neumáticos, 98 kW, peso en orden de trabajo lastre máximo 27000 kg (maquinaria; 31/03/2023; Presupuesto 53.04; CIEC VIALES 2024 53.77) | 0.02 | 53.04 | 1.06 |
| QAF0070 | h | Apisonadora estática. (maquinaria; 31/03/2023; Presupuesto 31.11; CIEC VIALES 2024 31.84) | 0.02 | 31.11 | 0.62 |
| QAB0020 | ud | Transporte t mezcla asfált. planta-tajo (maquinaria; 31/05/2006; Presupuesto 4.7; CIEC VIALES 2024 5.43) | 1 | 4.7 | 4.70 |
| M01A0030 | h | Peón | 0.15 | 16.5 | 2.48 |
| M01A0010 | h | Oficial primera | 0.15 | 17.53 | 2.63 |
| %CI | % | Costes indirectos | 3 % | 95.38 | 2.86 |
| %MA | % | Medios auxiliares y resto de obra | 2 % | 98.24 | 1.96 |
|  |  | Total |  |  | 100.2 |

Datos técnicos: Coste energético 4.81 MJ; Emisión de CO2 4.81 kg

## Recursos

**U04E0020** h Cortadora de pavimento asfalto/hormigón
Cortadora de pavimento de asfalto u hormigón, profundidad de corte hasta 200 mm

**%CI** % Costes indirectos
Datos técnicos: Coste energético 21.6032 MJ; Emisión de CO2 21.6032 kg

**%MA** % Medios auxiliares y resto de obra
Datos técnicos: Coste energético 22.251296 MJ; Emisión de CO2 22.251296 kg

**QAA0020** h Retroexcavadora 72 kW
Retroexcavadora sobre ruedas, 72 kW, peso en orden de trabajo 8140 kg

**QAC0010** h Camión grúa 20 t
Camión grúa de 20 t, pluma de 23 m

**E24BC0190** m Tub. PVC-U presión unión encol 10 Atm D 75 mm Tuyper
Tub. PVC-U presión unión encolada 10 Atm DN(exterior) 75 mm, e=3,6 mm, UNE EN 1452-2, Tuyper

**E28BCA0110** ud Tapa redonda articulada y marco octogonal p/ calzada, ø 600 mm, fund dúctil, D-400, TWINO SR, EJ-NORINCO
Tapa redonda articulada y marco octogonal de fundición dúctil para calzada, soporte elástico de polietileno clipado sobre el marco anti-ruido y anti-desplazamiento, bloqueo de seguridad a 90º y extraíble en posición vertical, autocentrada en su marco por 5 guías, con medidas exteriores de marco ø 850x100 mm y hueco libre de ø 600 mm, clase D-400, certificado AENOR, peso del conjunto tapa y marco de 52 Kg, con marcado fundido en relieve antideslizante, s/ norma EN-124, ref TWINO SR, de EJ-NORINCO

**E28AC0050** ud Cono de pozo 1200/625x1000 (Dxh) e=160 mm i/pates
Cono de pozo prefabricado de 1200/625x1000 (Dxh) mm, e=160 mm, de hormigón armado c/pates, con marcado CE s/UNE-EN 1917 y UNE 127917.

**E28AC0060** ud Anillo de pozo 1200/1200 (Dxh) e=160 mm i/pates
Anillo de pozo prefabricado de 1200/1200 (Dxh) mm, e=160 mm, de hormigón armado c/pates, con marcado CE s/UNE-EN 1917 y UNE 127917.

**E28BBA0420** ud Tapa-Registro cuadrada, ACO GUSS, 600x600 mm, C250
Tapa de registro de fundición dúctil cuadrada para arquetas de servicios, de clase de carga C250 según UNE EN 124, con marco cuadrado con sello hidráulico, superficie en relieve, con certificado de calidad SGS: GB11/83931. Medidas: marco exterior: 600x600 mm, luz libre: 500x500 mm altura marco: 45 mm. Ref.01202851, ACO GUSS BASIC

**E28EBB0040** m Tub. PVC-U saneam. D 200 mm j. elást. SN-4, TERRAIN
Tubería PVC-U saneamiento D 200 mm junta elástica e=4,9 mm, UNE EN 1401-1, serie SN-4, TERRAIN

**E28BAA0050** ud Tapa cuadrada 300x300 mm, fundición dúctil D-250, QUATTRO 400, EJ-NORINCO
Tapa cuadrada y marco monobloque con garganta hidráulica anti-olores de fundición dúctil, 4 patines de goma clipados sobre la tapa impidiendo el contacto metal/metal entre tapa y marco y anti-ruido, clase D-250, con medidas exteriores de marco 400x400x40 mm y hueco libre de 300x300 mm, certificado AENOR, peso del conjunto tapa y marco de 12 Kg, con marcado fundido en relieve antideslizante, s/ norma EN-124, ref QUATTRO 400, de EJ-NORINCO

**T01FAB0005** m³ Horm prep HM-25/B/20/X0
Hormigón preparado en central HM-25/B/20/X0

**T07CF0060** ud Reja articulada plana y marco rectangular, fundición dúctil, C-250
Reja articulada plana y marco rectangular de fundición dúctil, articulada de barrotes rectos con un eje de articulación cautivo paralelo a la acera con ángulo de apertura 100º, articulacion anti-robo despues del sellado, fuerza de resistencia de 400 kN, con medidas exteriores de 725x400x80 mm y hueco libre de 530x300 mm, clase C-250, certificado Aenor y NF, peso del conjunto rejilla y marco de 40 Kg, superficie tragante 1100 cm², s/ norma EN-124, ref GC055030A, de EJ-NORINCO o equivalente

**E01HAA0010** m³ Horm prep HM-20/B/20/X0, bombeado
Hormigón preparado HM-20/B/20/X0, bombeado

**E01HDB0030** m³ Horm prep HA-25/P/20/XC1
Hormigón preparado HA-25/P/20/XC1

**E01BA0030** t Cemento puzolánico, CEM VI/B (P) 32,5 R, ensacado
Cemento puzolánico, CEM VI/B (P) 32,5 R, UNE-EN 197-1, tipo VI/B, con puzolana natural (P), clase de resistencia 32,5 N/mm² y alta resistencia inicial, ensacado, con marcado CE.

**P00.17** m³ Piedra grisacea de cantera tamaño maximo 30 cm
piedra en rama tamaño maximo 30 cm

**E28BCA0530** ud Tapa-Registro cuadrada, ACO GUSS, 800x800 mm, D400
Tapa de registro de fundición dúctil cuadrada para arquetas de servicios, de clase de carga D400 según UNE EN 124, con marco cuadrado con sello hidráulico, superficie en relieve, con certificado de calidad SGS: GB11/83931. Medidas: marco exterior: 800x800 mm, luz libre: 700x700 mm altura marco: 75 mm. Ref.01202870, ACO GUSS BASIC

**E22EA0200** ud Tapa y marco 720x620x80 mm, fund dúctil A-1 E-DISTRIBUCIÓN, COFUNCO
Registro para instalaciones eléctricas A-1, de 720x620x80 mm, con indice de carga D-400, formado por tapa y marco provisto con junta, con superficie con grabado antideslizante, personalizado con anagrama E-DISTRIBUCIÓN (ENDESA), para calzada y acera, según especificaciones técnicas de Compañía Suministradora, ref.3192, COFUNCO

**E10AB0050** ud Bloque de hormigón de áridos de picón 9x25x50 cm, CE cat. I / II
Bloque de hormigón de áridos de picón 9x25x50 cm, con marcado CE, categoría I / II s/UNE-EN 771-3, p=1300-2000 kg/m³, conductividad térmica 0,7 W/mk, Cp=800 J/kg.K, µ=10.

**E22IB0100** m Cable Cu 0,6/1kV de 1x95 mm², RV-K 0,6/1 kV, CPR Eca
Cable Cu 0,6/1kV de 1x95 mm², aislamiento de polietileno reticulado XLPE, cubierta de PVC, CPR Eca, 0,6/1 kV

**E22CAE0150** m Tubo PVC rígido D 160 mm G.P. 7
Tubo PVC rígido D 160 mm, p/inst. eléctricas, G.P. 7

**E22FF0030** ud CPM para un suministro trifásico hasta 43,678 kW
Caja protección y medida individual para un suministro trifásico de hasta 43,678 kW, envolvente de poliester reforzado con fibra de vidrio y mirilla, de doble aislamiento, de dimensiones 516x536x227 mm, panel de poliester troquelado para un contador trifásico, autoextingible y autoventilada, base de neutro seccionable con borne de puesta a tierra de 50 mm2, conexión de cables mediante terminal fijados a tornillo M8 de acero inoxidable, con bases seccionables en carga tamaño BUC-00 160 A, placa precintable, aislante y transparente de policarbonato, conos pasacables de entrada y salida, grado de proteccion IP43 e IK10.

**E22FB0110** ud Caja de seccionamiento 400 A, norma CNL006, de poliester
Caja de seccionamiento de 400 A con salidas por la parte inferior, norma CNL006, de poliester, de doble aislamiento, de dimensiones 521x701x231 mm, con dos juegos de tres bases cada uno - seis bases en total - de tamaño 2 - In = 400 A - según la Norma UNE-EN 60269 y sus superficies de contacto serán del tipo "omega" o "lira", con pantallas aislantes autoextinguibles, fácilmente desmontables, entre todos los polos, el espesor mínimo de estas pantallas será de 2,5 mm, cuchillas seccionadoras incorporadas a las bases de cobre, mínimo 20 x 6 mm, y estarán previstas para soportar la intensidad asignada a las bases, neutro seccionable con borne de puesta a tierra de 50 mm2, incluso bornes de entrada y salida mediante tornillo Inox M10, grados de proteccion IP43 e IK09.

**E22GA0030** ud Equipo medida Activa-Reactiva completo inst
Equipo medida Activa-Reactiva, medida indirecta, completo e instalado.

**E22CAD0440** m Tubo de PVC flexible, corrugado, reforzado D40 mm categ 2321
Tubo curvable de PVC, transversalmente elástico, corrugado, forrado, de color negro, de 40 mm de diámetro nominal, para canalización empotrada en obra de fábrica (paredes y techos). Resistencia a la compresión 320 N, resistencia al impacto 2 julios, temperatura de trabajo -5°C hasta 60°C, con grado de protección IP547 según UNE 20324, propiedades eléctricas: aislante, no propagador de la llama. Según UNE-EN 61386-1 y UNE-EN 61386-22.

**E22IA0060** m Conductor cobre RZ1-K(AS),0,6/1 KV, CPR Cca-s1b,d1,a1 unipolar 16 mm²
Cable eléctrico unipolar, de alta deslizabilidad, tipo H07Z1-K (AS), tensión nominal 450/750 V, de alta seguridad en caso de incendio (AS), reacción al fuego clase Cca-s1b,d1,a1, con conductor de cobre recocido, flexible (clase 5), de 1x10 mm² de sección, aislamiento material termoplástico libre de halógenos tipo TI-7. Norma diseño UNE 211002; UNE-EN 50525-3-31

**E22HD0122** ud Interruptor automático magnetotérmico 3P+N x 40 A, Gewiss
Interruptor automático magnetotérmico 3P+N x 40 A, ref. GW92091 Gewiss

**E22FC0430** ud Caja p/cuadro distrib. empotr IP40, 8 mód, pta transp bl, Gewis 40 CDi- CDKi
Caja p/cuadro de distribución de empotrar con puerta transparente ahumada blanco leche, IP40, 12 módulos, Gewis serie 40 CDi-CDKi, ref. GW40229TB

**E22HH0130** ud Portafusible seccionable 1P+N, 14x51, 690 V, 50 A, Gewiss
Portafusible seccionable 1P+N, 14x51, 690 V, 50 A, 3 mód. ref. GW96217, Gewiss

**E22HD0100** ud Interruptor automático magnetotérmico 3P+N x 40 A, Gewiss
Interruptor automático magnetotérmico 3P+N x 40 A, ref. GW92091 Gewiss

**E22HC0040** ud Interrup diferencial terc 4x40A sensib 30 mA, Gewiss
Interruptor diferencial terciario 4x40A sensibilidad 30 mA, clase AC, 4 mód, Gewiss, ref. GWD4431

**E22FC0420** ud Caja p/cuadro distrib. sobrepuest IP40, 24 mód, pta transp gris, Gewis 40 CDi- CDKi
Caja p/cuadro de distribución de empotrar con puerta transparente ahumada gris pizarra, IP40, 8 módulos, Gewis serie 40 CDi-CDKi, ref. GW40225VA

**E22HG0030** ud Protector de sobretensiones 3P+N, 12,5 kA, tipo 1+2, Gewiss
Protector de sobretensiones 3P+N, 12,5 kA, tipo 1+2, ref. GWD6402 de Gewiss

**E22HH0120** ud Portafusible seccionable 1P+N, 22x58, 690 V, 100 A, Gewiss
Portafusible seccionable 1P+N, 22x58, 690 V, 100 A, 4 mód. ref. GW96218, Gewiss

**E22HD0010** ud Interrupt automát magnet 1P+N x 10 A, 6kA, Gewiss
Interruptor automático magnetotérmico 1P+N x 10 A, 2 mód, curva C, 6kA, viviendas, Gewiss ref. GW91526

**E22HD0020** ud Interrupt automát magnet 1P+N x 16 A, 6kA, Gewiss
Interruptor automático magnetotérmico 1P+N x 16 A, 2 mód, curva C, 6kA, viviendas, Gewiss ref. GW91527

**E22JAB0010** ud Placa 2 mód blanco leche, Gewiss Dahlia
Placa 2 módulos Gewiss Dahlia, blanco leche, ref. GW35901W

**E22CAD0410** m Tubo de PVC flexible, corrugado, reforzado D20 mm categ 2321
Tubo curvable de PVC, transversalmente elástico, corrugado, forrado, de color negro, de 20 mm de diámetro nominal, para canalización empotrada en obra de fábrica (paredes y techos). Resistencia a la compresión 320 N, resistencia al impacto 2 julios, temperatura de trabajo -5°C hasta 60°C, con grado de protección IP547 según UNE 20324, propiedades eléctricas: aislante, no propagador de la llama. Según UNE-EN 61386-1 y UNE-EN 61386-22.

**E22IA0020** m Conductor cobre H07Z1-K(AS), 750 V, CPR Cca-s1b,d1,a1 unipolar 1,5 mm²
Cable eléctrico unipolar, de alta deslizabilidad, tipo H07Z1-K (AS), tensión nominal 450/750 V, de alta seguridad en caso de incendio (AS), reacción al fuego clase Cca-s1b,d1,a1, con conductor de cobre recocido, flexible (clase 5), de 1x1,5 mm² de sección, aislamiento material termoplástico libre de halógenos tipo TI-7. Norma diseño UNE 211002; UNE-EN 50525-3-31

**E22JAA0010** ud Interruptor 1P. 10 A, 2 mód blanco Gewiss Dahlia
Interruptor 1P, 10 A, Gewiss Dahlia 2 módulos, blanco, ref. GW35001W

**E22FD0020** ud Caja deriv 100x100x50 mm IP 55, Gewiss
Caja derivación 100x100x50 mm, IP 55, ref. GW44024 de Gewiss

**E22JAA0080** ud Toma corriente Schuko 16A 2 mód blanco Gewiss Dahlia
Toma de corriente Schuko 16A 2P+T, Gewiss Dahlia 2 módulos, blanco, ref. GW35202W

**E22IA0030** m Conductor cobre H07Z1-K(AS),750 V, CPR Cca-s1b,d1,a1 unipolar 2,5 mm²
Cable eléctrico unipolar, de alta deslizabilidad, tipo H07Z1-K (AS), tensión nominal 450/750 V, de alta seguridad en caso de incendio (AS), reacción al fuego clase Cca-s1b,d1,a1, con conductor de cobre recocido, flexible (clase 5), de 1x2,5 mm² de sección, aislamiento material termoplástico libre de halógenos tipo TI-7. Norma diseño UNE 211002; UNE-EN 50525-3-31

**E22DA0040** ud Arqueta poliprop 40x40x40 cm i/tapa PP reforz, Gewiss
Arqueta de polipropileno 40x40x40 cm, incluso tapa PP reforzado y junta, DX59801 de Gewiss

**E22CAE0120** m Tubo PVC rígido D 110 mm G.P. 7
Tubo PVC rígido D 110 mm, p/inst. eléctricas, G.P. 7

**E10AB0030** ud Bloque de hormigón de áridos de picón 15x25x50 cm, CE cat. I / II
Bloque de hormigón de áridos de picón 15x25x50 cm, con marcado CE, categoría I / II s/UNE-EN 771-3, p=1300-2000 kg/m³, conductividad térmica 0,7 W/mk, Cp=800 J/kg.K, µ=10.

**E31CD0030** ud Andamio para interiores verticales
Andamio (de borriquetas) para interior para superficies verticales.

**E13DA0030** ud Separ. plást. arm. horiz. D=0-30 r 30 mm
Separador plástico armadura horizontal, D=0-30 tipo mesa, recub. 30 mm.

**E18JA0305** l Masilla poliuretano, PUMALASTIC-PU
Masilla monocomponente en base poliuretano para sellar y pegar, de 600 ml, PUMALASTIC-PU, Grupopuma

**E04ABA0020** ud Pta. met. multiusos 1 H, c/vent. med. standard 700x1500 mm, galv. Ensamblada AC
Puerta metálica multiusos 1 H abatible, con ventilación, med. standard (ext. marco) 810x2000 mm, hueco paso 700x1945 mm, galvanizada, Andreu mod. Ensamblada AC

**E04ABB0030** ud Pta. met. multiusos 2 H, c/vent. med. standard 1550x1500 mm, galv. Ensamblada AC
Puerta metálica multiusos 2 hojas abatibles, con ventilación, med. standard (ext. marco) 1550x2100 mm, hueco paso 1440x2045 mm, galvanizada, Andreu mod. Ensamblada AC

**P99.11** Ud Gafa antipartículas policarbonato
Gafa antipartículas de policarbonato, Astrospec, CE EN 166.

**E38BB0040** ud Valla cerram obras malla electros de acero galv de 3,5x2 m i/postes
Valla p/cerramiento de obras de paneles de malla electrosoldada de acero galvanizado de 3,5x2 m y postes de tubo de ø=40 mm

**E38CA0030** ud Señal cartel obras, PVC, 45x30 cm
Señal de cartel de obras, PVC, 45x30 cm

**E38CA0020** ud Señal obligatoriedad, prohibición y peligro
Señal de obligatoriedad, prohibición y peligro p/señaliz. provisional, PVC, D=30 cm.

**E38CB0050** ud Lámpara intermitente p/señaliz. obras
Lámpara intermitente p/señalización de obras i/pilas y soporte metálico

**E38DA0030** ud Transp., descarga y post. recogida caseta obra
Transporte, descarga y posterior recogida de caseta de obra.

**E38DA0020** ud Caseta tipo vest., almacén o comedor, 6x2,4x2,4 m
Caseta tipo vestuario, almacén o comedor de 6,0 x 2,4 x 2,4 m.

**E38E0010** ud Botiquín metál. tipo maletín c/contenido
Botiquín metálico tipo maletín preparado para colgar en pared, con contenido.

**E01AA0220** kg Acero corrugado B 500 SD (precio medio)
Acero corrugado B 500 SD, UNE 36065 (precio medio)

**E01BA0040** t Cemento puzolánico, CEM VI/B (P) 32,5 R, granel
Cemento puzolánico, CEM VI/B (P) 32,5 R, UNE-EN 197-1, tipo VI/B, con puzolana natural (P), clase de resistencia 32,5 N/mm² y alta resistencia inicial, a granel, con marcado CE.

**E01BA0070** t Cemento portland, CEM II/A-P 42,5 R, granel
Cemento portland, CEM II/A-P 42,5 R, UNE-EN 197-1, tipo II/A, con puzolana natural (P), clase de resistencia 42,5 N/mm² y alta resistencia inicial, a granel, con marcado CE.

**E01DB0120** l Desencofrante concentrado, D 120, Würth
Desencofrante concentrado a base de aceites sintéticos y emulsionantes especiales para diluir con agua, consumo 80-120 m²/l, D 120, ref.- 0893 109 251, Würth

**E01DF0060** kg Aditivo hidrofugante, Würth
Aditivo líquido, para fabricación de hormigón y mortero, impermeable al agua, dosificación entre 0,5% y 2% peso del cemento, ref.-0893 578 5, Würth

**E01FG0090** kg Mortero seco M 2,5 p/albañilería
Mortero industrial seco M 2,5 (UNE-EN 998-2) p/albañilería, conductividad térmica 0,52-0,65 W/mK, reacción al fuego Clase A1, con marcado CE

**E01KA0030** kg Emulsión bituminosa catiónica C60B3 ADH (ECR-1) a granel
Emulsión bituminosa catiónica C60B3 ADH (antigua ECR-1), a granel, para riegos de adherencia s/UNE-EN 13808.

**E28ABB0030** u Pozo prefabricado SULZER 902B
Pozo prefabricado en PRFV de 1100 mm de diámetro y 2500 mm de altura, p/estación bombeo residuales HTC, incluso calderería, excavación y relleno con picón o arena seleccionada.

**E28KB0010** ud Bomba sumergible SULZER PIR-S26/2E-D05*10 3 kw
Bomba sumergible FLYGT mod. DP 3045 MT 234 de 1,0 kW, trifásica, HTC

**E31AB0050** ud Puntal metál 3 m (50 puestas)
Puntal metálico 3 m (50 puestas).

**QAF0030** h Camión bituminador
Arido machaqueo 8-16 mm

**T01D0010** l Aceite de desencofrado principalmente encofrados metálicos
Aceite de desencofrado para todo tipo de encofrados principalmente metálicos, consumo: aprox. 1 litro para 10-20 m², SIKA Desencofrante LN o equivalente

**U030040** h Camión grúa 20 t
Camión grúa de 20 t, pluma de 23 m

## Entidades
- CIEC VIALES 2024, C
- CIEC2024CONST, C
- ENT0001, ITOP, C
- ENT0002, Ing. Industrial, C
